# Quadre de baixa tensió

- Propietat de l'arxiu: CYPE Ingenieros S.A.
- Format: FIEBDC-3/2016
- Programa: Generador de preus de la construcció. CYPE Ingenieros, S.A.
- Data: 17/06/2024
- Divisa: EUR
- Costos indirectes: 3 %
- IVA: 21 %

## I Instal·lacions

### IU Urbanes

#### IUC Centres de transformació

**IUC030** U Quadre de baixa tensió.
Quadre de baixa tensió amb seccionament en capçalera mitjançant platines lliscants, de 8 sortides amb base portafusible vertical tripolar desconnectable en càrrega. Inclús accessoris necessaris per la seva correcta instal·lació.
Inclou: Muntatge, connexionat i comprovació del seu correcte funcionament.
Criteri d'amidament de projecte: Nombre d'unitats previstes, segons documentació gràfica de Projecte.
Criteri de mesura d'obra: Es mesurarà el nombre d'unitats realment executades segons especificacions de Projecte.

| Codi | Ut | Descripció | Rendiment | Preu | Import |
|---|---|---|---|---|---|
| mt35abt010 | U | Quadre de baixa tensió amb seccionament en capçalera mitjançant platines lliscants, de 440 V de tensió assignada, 1600 A d'intensitat nominal, 580x300x1810 mm, de 4 sortides amb base portafusible vertical tripolar desconnectable en càrrega de fins a 1260 A d'intensitat nominal. (material) | 1 | 1352.67 | 1352.670 |
| mt35abt015 | U | Mòdul d'ampliació de quadre de baixa tensió, de 440 V de tensió assignada, 1600 A d'intensitat nominal, 580x300x1190 mm, de 4 sortides amb base portafusible vertical tripolar desconnectable en càrrega de fins a 1260 A d'intensitat nominal. (material) | 1 | 590.52 | 590.520 |
| mo003 | h | Oficial 1ª electricista. (mà d'obra) | 5.275 | 29.34 | 154.769 |
| mo102 | h | Ajudant electricista. (mà d'obra) | 5.275 | 25.25 | 133.194 |
| % | % | Costos directes complementaris | 2 % | 2231.153 | 44.623 |
|  |  | Costos directes |  |  | 2275.776 |
