# Armari de telecontrol i automatització

- Propietat de l'arxiu: CYPE Ingenieros S.A.
- Format: FIEBDC-3/2016
- Programa: Generador de preus de la construcció. CYPE Ingenieros, S.A.
- Data: 17/06/2024
- Divisa: EUR
- Costos indirectes: 3 %
- IVA: 21 %

## I Instal·lacions

### IU Urbanes

#### IUC Centres de transformació

**IUC025** U Armari de telecontrol i automatització.
Armari de telecontrol i automatització, de 877x584x320 mm, format per envolupant de xapa d'acer; unitat de control; equip carregador de bateria; bateries; ports RS232; safata extraïble i borns de connexió; interruptors automàtics magnetotèrmics bipolars amb dos contactes auxiliars 1NO+1NT; interruptor de dues posicions (comandament local i telecomandament); pilot lluminós indicador de presència de tensió; base de presa de corrent amb contacte de terra (2P+T), tipus Schuko; targetes electròniques de control d'entrades i sortides i equips de telecomunicacions. Instal·lació sobre les cel·les. Inclús accessoris necessaris per la seva correcta instal·lació.
Inclou: Muntatge, connexionat i comprovació del seu correcte funcionament.
Criteri d'amidament de projecte: Nombre d'unitats previstes, segons documentació gràfica de Projecte.
Criteri de mesura d'obra: Es mesurarà el nombre d'unitats realment executades segons especificacions de Projecte.

| Codi | Ut | Descripció | Rendiment | Preu | Import |
|---|---|---|---|---|---|
| mt35abt020a | U | Armari de telecontrol i automatització, de 877x584x320 mm, format per envolupant de xapa d'acer; unitat de control; equip carregador de bateria; bateries; ports RS232; safata extraïble i borns de connexió; interruptors automàtics magnetotèrmics bipolars amb dos contactes auxiliars 1NO+1NT; interruptor de dues posicions (comandament local i telecomandament); pilot lluminós indicador de presència de tensió; base de presa de corrent amb contacte de terra (2P+T), tipus Schuko; targetes electròniques de control d'entrades i sortides i equips de telecomunicacions, per instal·lar sobre les cel·les, amb elements de fixació. (material) | 1 | 8684.08 | 8684.080 |
| mo003 | h | Oficial 1ª electricista. (mà d'obra) | 2.638 | 29.34 | 77.399 |
| mo102 | h | Ajudant electricista. (mà d'obra) | 2.638 | 25.25 | 66.610 |
| % | % | Costos directes complementaris | 2 % | 8828.089 | 176.562 |
|  |  | Costos directes |  |  | 9004.651 |
