# Centre de transformació prefabricat

- Propietat de l'arxiu: CYPE Ingenieros S.A.
- Format: FIEBDC-3/2016
- Programa: Generador de preus de la construcció. CYPE Ingenieros, S.A.
- Data: 17/06/2024
- Divisa: EUR
- Costos indirectes: 3 %
- IVA: 21 %

## I Instal·lacions

### IU Urbanes

#### IUC Centres de transformació

**IUC040** U Centre de transformació prefabricat.
Centre de transformació prefabricat, monobloc, de formigó armat, de 3280x2380x3045 mm, apte per contenir un transformador i l'aparellatge necessari. Fins i tot transport i descàrrega. Totalment muntat.
Inclou: Transport i descàrrega. Col·locació i anivellació.
Criteri d'amidament de projecte: Nombre d'unitats previstes, segons documentació gràfica de Projecte.
Criteri de mesura d'obra: Es mesurarà el nombre d'unitats realment executades segons especificacions de Projecte.

| Codi | Ut | Descripció | Rendiment | Preu | Import |
|---|---|---|---|---|---|
| mt35ctr010a | U | Centre de transformació prefabricat, monobloc, de formigó armat, de 3280x2380x3045 mm, apte per contenir un transformador i l'aparellatge necessari. (material) | 1 | 5848.98 | 5848.980 |
| mo020 | h | Oficial 1ª construcció. (mà d'obra) | 2.638 | 28.42 | 74.972 |
| mo077 | h | Ajudant construcció. (mà d'obra) | 2.638 | 25.28 | 66.689 |
| % | % | Costos directes complementaris | 2 % | 5990.641 | 119.813 |
|  |  | Costos directes |  |  | 6110.454 |
