# Emmacat drenant

- Propietat de l'arxiu: CYPE Ingenieros S.A.
- Format: FIEBDC-3/2016
- Programa: Generador de preus de la construcció. CYPE Ingenieros, S.A.
- Data: 17/06/2024
- Divisa: EUR
- Costos indirectes: 3 %
- IVA: 21 %

## I Instal·lacions

### IU Urbanes

#### IUD Xarxes i sistemes de drenatge

**IUD100** m² Emmacat drenant.
Formació d'emmacat drenant sobre el terreny per a recollida d'aigües pluvials, compost per: capa de 25 cm de grava de pedrera de pedra calcària, Ø40/70 mm, estesa amb mitjans mecànics i compactació amb mitjans manuals. Inclús càrrega, transport i descàrrega a peu de tall dels àrids a utilitzar en els treballs de reomplert i regat d'aquests.
Inclou: Transport i descàrrega del material a peu de tall. Estesa del material de reblert en tongades d'espessor uniforme. Rec de la capa. Compactació i anivellació.
Criteri d'amidament de projecte: Superfície mesurada segons documentació gràfica de Projecte.
Criteri de mesura d'obra: Es mesurarà la superfície realment executada segons especificacions de Projecte.

| Codi | Ut | Descripció | Rendiment | Preu | Import |
|---|---|---|---|---|---|
| mt01are010a | m³ | Grava de pedrera de pedra calcària, de 40 a 70 mm de diàmetre. (material) | 0.25 | 19.16 | 4.790 |
| mq01pan010a | h | Pala carregadora sobre pneumàtics de 120 kW/1,9 m³. (maquinària) | 0.013 | 45.95 | 0.597 |
| mq02cia020j | h | Camió cisterna, de 8 m³ de capacitat. (maquinària) | 0.013 | 121.25 | 1.576 |
| mq02rod010d | h | Safata vibrant de guiat manual, de 300 kg, amplada de treball 70 cm, reversible. (maquinària) | 0.013 | 7.3 | 0.095 |
| mo113 | h | Peó ordinari construcció. (mà d'obra) | 0.29 | 23.81 | 6.905 |
| % | % | Costos directes complementaris | 2 % | 13.963 | 0.279 |
|  |  | Costos directes |  |  | 14.242 |

Residus:
- col·locació: mt01are010a Grava de pedrera de pedra calcària, de 40 a 70 mm de diàmetre; factor de residu 0.00779798

## Recursos

**mt01are010a** m³ Grava de pedrera de pedra calcària, de 40 a 70 mm de diàmetre
Dades tècniques: Cost energètic 146.250 MJ; Emissió de CO2 7.800 kg; Codi LER 01 04 08; Massa de l'element 1950 kg; Volum 1.3 m3
