# Recolzament de formigó

- Propietat de l'arxiu: CYPE Ingenieros S.A.
- Format: FIEBDC-3/2016
- Programa: Generador de preus de la construcció. CYPE Ingenieros, S.A.
- Data: 17/06/2024
- Divisa: EUR
- Costos indirectes: 3 %
- IVA: 21 %

## I Instal·lacions

### IU Urbanes

#### IUL Línies aèries

**IUL011** U Recolzament de formigó.
Pal de formigó armat vibrat, de 9 m d'altura i 160 daN d'esforç nominal, encastat en dau de formigó HM-25/B/20/X0, fabricat en central, abocat des de camió, en terra cohesiu. Fins i tot excavació per a fonamentació amb mitjans mecànics, transport i descàrrega. Totalment muntat.
Inclou: Replanteig. Transport i descàrrega. Excavació de la fonamentació. Eliminació de les terres soltes del fons de l'excavació. Hissat del pal. Col·locació i aplomat. Abocament i compactació del formigó. Eliminació de restes, neteja final i retirada de runa. Càrrega d'enderrocs sobre camió o contenidor.
Criteri d'amidament de projecte: Nombre d'unitats previstes, segons documentació gràfica de Projecte.
Criteri de mesura d'obra: Es mesurarà el nombre d'unitats realment executades segons especificacions de Projecte.

| Codi | Ut | Descripció | Rendiment | Preu | Import |
|---|---|---|---|---|---|
| mt35pya020aa | U | Pal de formigó armat vibrat, de 9 m d'altura i 160 daN d'esforç nominal, segons UNE 207016 i UNE-EN 12843. (material) | 1 | 237.87 | 237.870 |
| mt10hmf010tOb | m³ | Formigó HM-25/B/20/X0, fabricat en central. (material) | 0.227 | 89.91 | 20.410 |
| mq01exn010i | h | Miniretroexcavadora sobre pneumàtics, de 37,5 kW. (maquinària) | 0.33 | 52.19 | 17.223 |
| mq04cag010a | h | Camió amb grua de fins a 6 t. (maquinària) | 0.88 | 56.47 | 49.694 |
| mo020 | h | Oficial 1ª construcció. (mà d'obra) | 2.638 | 28.42 | 74.972 |
| mo077 | h | Ajudant construcció. (mà d'obra) | 2.638 | 25.28 | 66.689 |
| % | % | Costos directes complementaris | 2 % | 466.858 | 9.337 |
|  |  | Costos directes |  |  | 476.195 |

Residus:
- col·locació: mt35pya020aa Pal de formigó armat vibrat, de 9 m d'altura i 160 daN d'esforç nominal, segons UNE 207016 i UNE-EN 12843; factor de residu 0.0236332
- col·locació: mt10hmf010tOb Formigó HM-25/B/20/X0, fabricat en central; factor de residu 0.00133591

## Recursos

**mt35pya020aa** U Pal de formigó armat vibrat, de 9 m d'altura i 160 daN d'esforç nominal, segons UNE 207016 i UNE-EN 12843
Dades tècniques: Cost energètic 1069.375 MJ; Emissió de CO2 117.033 kg; Codi LER 17 01 01; Massa de l'element 780 kg; Volum 0.52 m3
Residus:
- embalatge: re170201 Fusta. (component de residu); rendiment 0.676 kg; Codi LER 17 02 01; Massa de l'element 1 kg; Volum 0.000909 m3
- embalatge: re170203 Plàstic. (component de residu); rendiment 0.268 kg; Codi LER 17 02 03; Massa de l'element 1 kg; Volum 0.001667 m3

**mt10hmf010tOb** m³ Formigó HM-25/B/20/X0, fabricat en central
Dades tècniques: Cost energètic 1840.000 MJ; Emissió de CO2 230.000 kg; Codi LER 17 01 01; Massa de l'element 2300 kg; Volum 1.533333 m3
