# Cablejat per a xarxa subterrània d'enllumenat públic

- Propietat de l'arxiu: CYPE Ingenieros S.A.
- Format: FIEBDC-3/2016
- Programa: Generador de preus de la construcció. CYPE Ingenieros, S.A.
- Data: 28/01/2025
- Divisa: EUR
- Costos indirectes: 3 %
- IVA: 21 %

## I Instal·lacions

### IU Urbanes

#### IUP Xarxes d'enllumenat públic

**IUP060** m Cablejat per a xarxa subterrània d'enllumenat públic.
Cablejat per a xarxa subterrània d'enllumenat públic, format per 4 cables unipolars RZ1-K (AS) reacció al foc classe Cca-s1b,d1,a1, amb conductors de coure de 25 mm² de secció, sent la seva tensió assignada de 0,6/1 kV. Totalment muntat, connexionat i provat.
Inclou: Replanteig. Estesa del cablejat. Connexionat de cables.
Criteri d'amidament de projecte: Longitud mesurada segons documentació gràfica de Projecte.
Criteri de mesura d'obra: Es mesurarà la longitud realment executada segons especificacions de Projecte.

| Codi | Ut | Descripció | Rendiment | Preu | Import |
|---|---|---|---|---|---|
| mt35cun010h1 | m | Cable unipolar RZ1-K (AS), sent la seva tensió assignada de 0,6/1 kV, reacció al foc classe Cca-s1b,d1,a1 segons UNE-EN 50575, amb conductor de coure classe 5 (-K) de 25 mm² de secció, amb aïllament de polietilè reticulat (R) i coberta de compost termoplàstic a força de poliolefina lliure de halògens amb baixa emissió de fums i gasos corrosius (Z1). Segons UNE 21123-4. (material) | 4 | 5.76 | 23.040 |
| mt35www010 | U | Material auxiliar per a instal·lacions elèctriques. (material) | 0.1 | 1.51 | 0.151 |
| mo003 | h | Oficial 1ª electricista. (mà d'obra) | 0.066 | 30.63 | 2.022 |
| mo102 | h | Ajudant electricista. (mà d'obra) | 0.066 | 26.36 | 1.740 |
| % | % | Costos directes complementaris | 2 % | 26.953 | 0.539 |
|  |  | Costos directes |  |  | 27.492 |

Residus:
- col·locació: mt35cun010h1; factor de residu 0.011

## Recursos

**mt35cun010h1** m Cable unipolar RZ1-K (AS)
Dades tècniques: Cost energètic 32.233 MJ; Emissió de CO2 1.768 kg; Codi LER 17 04 11; Massa de l'element 0.285 kg; Volum 0.00019 m3
Residus:
- embalatge: re150101 Envasos de paper i cartró. (component de residu); rendiment 0.078 kg; Codi LER 15 01 01; Massa de l'element 1 kg; Volum 0.001333 m3
