# Estabilitzador de tensió i reductor de flux lluminós

- Propietat de l'arxiu: CYPE Ingenieros S.A.
- Format: FIEBDC-3/2016
- Programa: Generador de preus de la construcció. CYPE Ingenieros, S.A.
- Data: 28/05/2025
- Divisa: EUR
- Costos indirectes: 3 %
- IVA: 21 %

## I Instal·lacions

### IU Urbanes

#### IUP Xarxes d'enllumenat públic

**IUP130** U Estabilitzador de tensió i reductor de flux lluminós.
Estabilitzador de tensió i reductor de flux lluminós per a 15 kVA de potència, alimentació trifàsica a 400 V de tensió i 50 Hz de freqüència. Inclús accessoris necessaris per la seva correcta instal·lació. Totalment muntat, connexionat i posada en marxa per l'empresa instal·ladora per a la comprovació del seu correcte funcionament.
Inclou: Muntatge i fixació. Connexionat i posta en marxa.
Criteri d'amidament de projecte: Nombre d'unitats previstes, segons documentació gràfica de Projecte.
Criteri de mesura d'obra: Es mesurarà el nombre d'unitats realment executades segons especificacions de Projecte.

| Codi | Ut | Descripció | Rendiment | Preu | Import |
|---|---|---|---|---|---|
| mt35cgm110b | U | Estabilitzador de tensió i reductor de flux lluminós per a 15 kVA de potència, alimentació trifàsica a 400 V de tensió i 50 Hz de freqüència. (material) | 1 | 4202.49 | 4202.490 |
| mo003 | h | Oficial 1ª electricista. (mà d'obra) | 5.275 | 30.63 | 161.573 |
| mo102 | h | Ajudant electricista. (mà d'obra) | 5.275 | 26.36 | 139.049 |
| % | % | Costos directes complementaris | 2 % | 4503.112 | 90.062 |
|  |  | Costos directes |  |  | 4593.174 |
