# Difusor

- Propietat de l'arxiu: CYPE Ingenieros S.A.
- Format: FIEBDC-3/2016
- Programa: Generador de preus de la construcció. CYPE Ingenieros, S.A.
- Data: 17/06/2024
- Divisa: EUR
- Costos indirectes: 3 %
- IVA: 21 %

## I Instal·lacions

### IU Urbanes

#### IUR Xarxes de reg

**IUR065** U Difusor.
Difusor aeri, de 1/2" de diàmetre, format per tovera difusora amb arc ajustable, amb cabal proporcional al sector regat i abast regulable, adaptador de tovera i tub d'acer galvanitzat. Inclús accessoris de connexió a la canonada d'abastiment i distribució. Totalment muntat, connexionat i provat.
Inclou: Instal·lació en el terreny i connexió hidràulica a la canonada de proveïment i distribució. Neteja hidràulica de la unitat. Ajust del cabal d'aigua. Realització de proves de servei.
Criteri d'amidament de projecte: Nombre d'unitats previstes, segons documentació gràfica de Projecte.
Criteri de mesura d'obra: Es mesurarà el nombre d'unitats realment executades segons especificacions de Projecte.

| Codi | Ut | Descripció | Rendiment | Preu | Import |
|---|---|---|---|---|---|
| mt48wwg210a | U | Tub d'acer galvanitzat, de 1 m de longitud, connexió de 1/2" de diàmetre. (material) | 1 | 6.82 | 6.820 |
| mt48wwg220a | U | Adaptador per a tovera, de ABS, connexió de 1/2" de diàmetre. (material) | 1 | 1.95 | 1.950 |
| mt48dif010a | U | Tovera difusora amb arc ajustable, amb cabal proporcional al sector regat i abast regulable, connexió de 1/2" de diàmetre. (material) | 1 | 2.71 | 2.710 |
| mt37tpj023ca | U | Collarí de presa de PP amb dos cargols, per a tub de 32 mm de diàmetre exterior, amb presa per a connexió roscada de 1/2" de diàmetre, PN=16 atm, amb juntes elàstiques de EPDM, segons UNE-EN ISO 15874-3. (material) | 1 | 2.66 | 2.660 |
| mo008 | h | Oficial 1ª lampista. (mà d'obra) | 0.132 | 29.34 | 3.873 |
| mo107 | h | Ajudant lampista. (mà d'obra) | 0.132 | 25.25 | 3.333 |
| % | % | Costos directes complementaris | 2 % | 21.346 | 0.427 |
|  |  | Costos directes |  |  | 21.773 |

Residus:
- col·locació: mt37tpj023ca; factor de residu 0.0275

## Recursos

**mt37tpj023ca** U Collarí de presa de PP amb dos cargols
Dades tècniques: Cost energètic 36.833 MJ; Emissió de CO2 1.858 kg; Codi LER 17 02 03; Massa de l'element 0.38 kg; Volum 0.000633 m3
Residus:
- embalatge: re150101 Envasos de paper i cartró. (component de residu); rendiment 0.035 kg; Codi LER 15 01 01; Massa de l'element 1 kg; Volum 0.001333 m3
