# Desempedregat del terreny

- Propietat de l'arxiu: CYPE Ingenieros S.A.
- Format: FIEBDC-3/2016
- Programa: Generador de preus de la construcció. CYPE Ingenieros, S.A.
- Data: 17/06/2024
- Divisa: EUR
- Costos indirectes: 3 %
- IVA: 21 %

## J Jardineria

### JA Preparació del terreny

#### JAB Condicionament físic

**JAB010** m² Desempedregat del terreny.
Desempedregat del terreny solt amb la presència de pedres en un 40% de la seva superfície, amb mitjans manuals.
Criteri de valoració econòmica: El preu no inclou el transport.
Inclou: Recollida de pedres. Aplec de pedres. Càrrega de les pedres sobre camió o contenidor.
Criteri d'amidament de projecte: Superfície mesurada en projecció horitzontal, segons documentació gràfica de Projecte.
Criteri de mesura d'obra: Es mesurarà, en projecció horitzontal, la superfície realment executada segons especificacions de Projecte.

| Codi | Ut | Descripció | Rendiment | Preu | Import |
|---|---|---|---|---|---|
| mo115 | h | Peó jardiner. (mà d'obra) | 0.099 | 23.81 | 2.357 |
| mo040 | h | Oficial 1ª jardiner. (mà d'obra) | 0.013 | 28.42 | 0.369 |
| % | % | Costos directes complementaris | 2 % | 2.726 | 0.055 |
|  |  | Costos directes |  |  | 2.781 |

Residus:
- excavació: ruo170504 Terra i pedres diferents de les especificades en el codi 17 05 03. (component de residu); rendiment 167.4 kg; Codi LER 17 05 04; Massa de l'element 1 kg; Volum 0.000625 m3
