# Fresat del terreny

- Propietat de l'arxiu: CYPE Ingenieros S.A.
- Format: FIEBDC-3/2016
- Programa: Generador de preus de la construcció. CYPE Ingenieros, S.A.
- Data: 17/06/2024
- Divisa: EUR
- Costos indirectes: 3 %
- IVA: 21 %

## J Jardineria

### JA Preparació del terreny

#### JAB Condicionament físic

**JAB050** m² Fresat del terreny.
Fresat del terreny pedregós, amb mitjans mecànics, mitjançant tractor agrícola equipat amb fresa, efectuant dues passades creuades, aconseguint una profunditat de fins a 40 cm i l'esmicolament complet dels terrossos.
Inclou: Fresat del terreny. Senyalització i protecció del terreny.
Criteri d'amidament de projecte: Superfície mesurada en projecció horitzontal, segons documentació gràfica de Projecte.
Criteri de mesura d'obra: Es mesurarà, en projecció horitzontal, la superfície realment executada segons especificacions de Projecte.

| Codi | Ut | Descripció | Rendiment | Preu | Import |
|---|---|---|---|---|---|
| mq09tra010 | h | Tractor agrícola, de 37 kW, equipat amb fresa. (maquinària) | 0.008 | 45.11 | 0.361 |
| mo040 | h | Oficial 1ª jardiner. (mà d'obra) | 0.001 | 28.42 | 0.028 |
| % | % | Costos directes complementaris | 2 % | 0.389 | 0.008 |
|  |  | Costos directes |  |  | 0.397 |
