# Rocall

- Propietat de l'arxiu: CYPE Ingenieros S.A.
- Format: FIEBDC-3/2016
- Programa: Generador de preus de la construcció. CYPE Ingenieros, S.A.
- Data: 17/06/2024
- Divisa: EUR
- Costos indirectes: 3 %
- IVA: 21 %

## J Jardineria

### JM Massissos i rocalls

#### JMR Rocalls

**JMR010** m² Rocall.
Rocall mixt de pedres calcàries de barraca sense treballar (50 kg/m²), amb arbustos d'Abèlia (Abelia x grandiflora) de 0,17-0,18 m d'altura (1 u/m²), conífera nan de 0,3-0,4 m d'altura (0,5 u/m²) i arbust cobresòls de 0,2-0,4 m d'altura (1 u/m²).
Inclou: Neteja i preparació del terreny. Remodelatge, cava i abonat del terreny. Col·locació de pedres. Distribució i plantació dels arbusts. Cobriment amb humus. Primer reg.
Criteri d'amidament de projecte: Superfície mesurada en projecció horitzontal, segons documentació gràfica de Projecte.
Criteri de mesura d'obra: Es mesurarà, en projecció horitzontal, la superfície realment executada segons especificacions de Projecte.

| Codi | Ut | Descripció | Rendiment | Preu | Import |
|---|---|---|---|---|---|
| mt48ebp010a | U | Abèlia (Abelia x grandiflora) de 0,17-0,18 m d'altura; subministrament en contenidor de 1,3 litres, D=14 cm. (material) | 1 | 6.54 | 6.540 |
| mt48adc060a | t | Pedres calcàries de barraca sense treballar, per a ús decoratiu. (material) | 0.05 | 109.53 | 5.477 |
| mt48ecr020a | U | Conífera nan de 0,3-0,4 m d'altura, per rocall. (material) | 0.5 | 4.89 | 2.445 |
| mt48ecr020b | U | Arbust cobresòls de 0,2-0,4 m d'altura, per rocall. (material) | 1 | 4.31 | 4.310 |
| mt48tie040 | kg | Humus net garbellat. (material) | 4 | 0.03 | 0.120 |
| mt48tie020 | kg | Adob mineral complex NPK 15-15-15. (material) | 4 | 0.85 | 3.400 |
| mt08aaa010a | m³ | Aigua. (material) | 0.05 | 1.53 | 0.077 |
| mo040 | h | Oficial 1ª jardiner. (mà d'obra) | 0.33 | 28.42 | 9.379 |
| mo115 | h | Peó jardiner. (mà d'obra) | 0.528 | 23.81 | 12.572 |
| % | % | Costos directes complementaris | 2 % | 44.320 | 0.886 |
|  |  | Costos directes |  |  | 45.206 |

Residus:
- col·locació: mt48adc060a Pedres calcàries de barraca sense treballar, per a ús decoratiu; factor de residu 0.0049
- col·locació: mt48tie020 Adob mineral complex NPK 15-15-15; factor de residu 0.055

## Recursos

**mt48adc060a** t Pedres calcàries de barraca sense treballar, per a ús decoratiu
Dades tècniques: Cost energètic 2220.000 MJ; Emissió de CO2 80.000 kg; Codi LER 01 04 13; Massa de l'element 1000 kg; Volum 0.666667 m3

**mt48tie020** kg Adob mineral complex NPK 15-15-15
Dades tècniques: Cost energètic 30.291 MJ; Emissió de CO2 3.674 kg; Codi LER 06 10 99; Massa de l'element 1 kg; Volum 0.001111 m3
Residus:
- embalatge: re170203 Plàstic. (component de residu); rendiment 0.003 kg; Codi LER 17 02 03; Massa de l'element 1 kg; Volum 0.001667 m3

**mt08aaa010a** m³ Aigua
Dades tècniques: Cost energètic 60.000 MJ; Emissió de CO2 30.000 kg
