# Trasplantament d'arbust

- Propietat de l'arxiu: CYPE Ingenieros S.A.
- Format: FIEBDC-3/2016
- Programa: Generador de preus de la construcció. CYPE Ingenieros, S.A.
- Data: 28/01/2025
- Divisa: EUR
- Costos indirectes: 3 %
- IVA: 21 %

## J Jardineria

### JS Subministrament i plantació d'espècies

#### JSP Plantació i trasplantament d'espècies

**JSP060** U Trasplantament d'arbust.
Trasplantament d'arbust d'entre 1 i 2 m d'altura, situat en escocell, amb retrocarregadora.
Inclou: Poda d'arrels. Poda de branques. Transport al lloc de destinació. Plantació. Retallada d'arrels.
Criteri d'amidament de projecte: Nombre d'unitats previstes, segons documentació gràfica de Projecte.
Criteri de mesura d'obra: Es mesurarà el nombre d'unitats realment trasplantades segons especificacions de Projecte.

| Codi | Ut | Descripció | Rendiment | Preu | Import |
|---|---|---|---|---|---|
| mq01ret020b | h | Retrocarregadora sobre pneumàtics, de 70 kW. (maquinària) | 0.05 | 41.71 | 2.086 |
| mq04dua020a | h | Dúmper de descàrrega frontal de 1,5 t de càrrega útil. (maquinària) | 0.33 | 6 | 1.980 |
| mo040 | h | Oficial 1ª jardiner. (mà d'obra) | 0.185 | 29.67 | 5.489 |
| mo115 | h | Peó jardiner. (mà d'obra) | 0.593 | 24.86 | 14.742 |
| mo086 | h | Ajudant jardiner. (mà d'obra) | 0.593 | 26.39 | 15.649 |
| % | % | Costos directes complementaris | 2 % | 39.946 | 0.799 |
|  |  | Costos directes |  |  | 40.745 |
