# Palmera

- Propietat de l'arxiu: CYPE Ingenieros S.A.
- Format: FIEBDC-3/2016
- Programa: Generador de preus de la construcció. CYPE Ingenieros, S.A.
- Data: 17/06/2024
- Divisa: EUR
- Costos indirectes: 3 %
- IVA: 21 %

## J Jardineria

### JS Subministrament i plantació d'espècies

#### JSS Subministrament d'espècies

**JSS030** U Palmera.
Palmera dels pantans (Acoelorrhaphe wrigthii) de 130 a 150 cm d'altura; subministrament en contenidor estàndard.
Inclou: Transport i descàrrega a peu de clot de plantació.
Criteri d'amidament de projecte: Nombre d'unitats previstes, segons documentació gràfica de Projecte.
Criteri de mesura d'obra: Es mesurarà el nombre d'unitats realment subministrades segons especificacions de Projecte.

| Codi | Ut | Descripció | Rendiment | Preu | Import |
|---|---|---|---|---|---|
| mt48epp020a | U | Palmera dels pantans (Acoelorrhaphe wrigthii) de 130 a 150 cm d'altura; subministrament en contenidor estàndard de 230 l. (material) | 1 | 649.77 | 649.770 |
| % | % | Costos directes complementaris | 2 % | 649.770 | 12.995 |
|  |  | Costos directes |  |  | 662.765 |
