# Cobriment decoratiu amb escorça de pi

- Propietat de l'arxiu: CYPE Ingenieros S.A.
- Format: FIEBDC-3/2016
- Programa: Generador de preus de la construcció. CYPE Ingenieros, S.A.
- Data: 28/05/2025
- Divisa: EUR
- Costos indirectes: 3 %
- IVA: 21 %

## J Jardineria

### JT Decoració i tractament de superfícies

#### JTO Superfícies de materials orgànics

**JTO020** m² Cobriment decoratiu amb escorça de pi.
Cobriment decoratiu, realitzada mitjançant: malla de polipropilè no teixit, de 150 mm/s de permeabilitat a l'aigua, expresada com a índex de velocitat i 90 g/m² de massa superficial, amb funció antiherbes, fixada sobre el terreny amb ancoratges d'acer corrugat en forma d'U, de 8 mm de diàmetre; i estesa d'escorça de pi, qualitat extra, de 8/15 mm, amb mitjans manuals, fins a formar una capa uniforme de 10 cm de gruix mínim.
Inclou: Col·locació de la malla antiherbes. Estesa de la capa de protecció. Reg.
Criteri d'amidament de projecte: Superfície mesurada en projecció horitzontal, segons documentació gràfica de Projecte.
Criteri de mesura d'obra: Es mesurarà, en projecció horitzontal, la superfície realment executada segons especificacions de Projecte.

| Codi | Ut | Descripció | Rendiment | Preu | Import |
|---|---|---|---|---|---|
| mt48mal010c | m² | Malla de polipropilè no teixit, de 150 mm/s de permeabilitat a l'aigua, expresada com a índex de velocitat, segons ISO 11058, i 90 g/m² de massa superficial, amb funció antiherbes, permeable a l'aire i als nutrients, químicament inert i estable tant a sòls àcids com a alcalins i amb resistència als raigs UV. (material) | 1.1 | 0.63 | 0.693 |
| mt48mal025 | U | Ancoratge d'acer corrugat en forma de U, de 8 mm de diàmetre, per a subjecció de xarxes i malles al terreny. (material) | 5 | 0.34 | 1.700 |
| mt48mod030a | m³ | Escorça de pi, qualitat extra, de 8/15 mm, per a ús decoratiu. (material) | 0.1 | 56.7 | 5.670 |
| mt08aaa010a | m³ | Aigua. (material) | 0.006 | 1.53 | 0.009 |
| mo040 | h | Oficial 1ª jardiner. (mà d'obra) | 0.124 | 29.67 | 3.679 |
| mo086 | h | Ajudant jardiner. (mà d'obra) | 0.389 | 26.39 | 10.266 |
| % | % | Costos directes complementaris | 2 % | 22.017 | 0.440 |
|  |  | Costos directes |  |  | 22.457 |

Residus:
- col·locació: mt48mal010c; factor de residu 0.07
- col·locació: mt48mal025 Ancoratge d'acer corrugat en forma de U, de 8 mm de diàmetre, per a subjecció de xarxes i malles al terreny; factor de residu 0.025

## Recursos

**mt48mal010c** m² Malla de polipropilè no teixit
Dades tècniques: Cost energètic 10.689 MJ; Emissió de CO2 0.377 kg; Codi LER 17 06 04; Massa de l'element 0.09 kg; Volum 0.00015 m3
Residus:
- embalatge: re170203 Plàstic. (component de residu); rendiment 0.024 kg; Codi LER 17 02 03; Massa de l'element 1 kg; Volum 0.001667 m3

**mt48mal025** U Ancoratge d'acer corrugat en forma de U, de 8 mm de diàmetre, per a subjecció de xarxes i malles al terreny
Dades tècniques: Cost energètic 2.417 MJ; Emissió de CO2 0.101 kg; Codi LER 17 04 05; Massa de l'element 0.19 kg; Volum 0.00009 m3

**mt08aaa010a** m³ Aigua
Dades tècniques: Cost energètic 60.000 MJ; Emissió de CO2 30.000 kg
