# Rigola prefabricada de formigó

- Propietat de l'arxiu: CYPE Ingenieros S.A.
- Format: FIEBDC-3/2016
- Programa: Generador de preus de la construcció. CYPE Ingenieros, S.A.
- Data: 28/01/2025
- Divisa: EUR
- Costos indirectes: 3 %
- IVA: 21 %

## M Ferms i paviments urbans

### ML Vores i límits de paviments

#### MLR Rigoles

**MLR010** m Rigola prefabricada de formigó.
Rigola formada per peces prefabricades de formigó bicapa, 8/6,5x50x50 cm, rejuntades amb morter de ciment, industrial, M-5, sobre base de formigó en massa HM-20/P/20/X0 de 20 cm d'espessor, abocament des de camió, estès i vibrat, amb acabat reglejat, segons pendents del projecte i col·locat sobre explanada amb índex CBR > 5 (California Bearing Ratio), no inclosa en aquest preu. Inclús neteja. Completament acabada, sense incloure l'excavació.
Inclou: Abocat i estesa del formigó. Col·locació de les peces. Reblert de juntes amb morter. Assentat i anivellació.
Criteri d'amidament de projecte: Longitud mesurada segons documentació gràfica de Projecte.
Criteri de mesura d'obra: Es mesurarà la longitud realment executada segons especificacions de Projecte.

| Codi | Ut | Descripció | Rendiment | Preu | Import |
|---|---|---|---|---|---|
| mt10hmf011Bc | m³ | Formigó en massa HM-20/P/20/X0, fabricat en central. (material) | 0.2 | 79.08 | 15.816 |
| mt08aaa010a | m³ | Aigua. (material) | 0.006 | 1.53 | 0.009 |
| mt09mif010ca | t | Morter industrial per a obra de paleta, de ciment, color gris, categoria M-5 (resistència a compressió 5 N/mm²), subministrat en sacs, segons UNE-EN 998-2. (material) | 0.021 | 54.64 | 1.147 |
| mt11cun120a | U | Peça prefabricada de formigó bicapa per a rigola, 8/6,5x50x50 cm. (material) | 2.1 | 2.7 | 5.670 |
| mo041 | h | Oficial 1ª construcció d'obra civil. (mà d'obra) | 0.369 | 29.67 | 10.948 |
| mo087 | h | Ajudant construcció d'obra civil. (mà d'obra) | 0.6 | 26.39 | 15.834 |
| % | % | Costos directes complementaris | 2 % | 49.424 | 0.988 |
|  |  | Costos directes |  |  | 50.412 |

Residus:
- col·locació: mt10hmf011Bc Formigó en massa HM-20/P/20/X0, fabricat en central; factor de residu 0.00143845
- col·locació: mt09mif010ca; factor de residu 0.0189
- col·locació: mt11cun120a Peça prefabricada de formigó bicapa per a rigola, 8/6,5x50x50 cm; factor de residu 0.0248

## Recursos

**mt10hmf011Bc** m³ Formigó en massa HM-20/P/20/X0, fabricat en central
Dades tècniques: Cost energètic 1840.000 MJ; Emissió de CO2 230.000 kg; Codi LER 17 01 01; Massa de l'element 2300 kg; Volum 1.533333 m3

**mt08aaa010a** m³ Aigua
Dades tècniques: Cost energètic 60.000 MJ; Emissió de CO2 30.000 kg

**mt09mif010ca** t Morter industrial per a obra de paleta
Dades tècniques: Cost energètic 2050.870 MJ; Emissió de CO2 177.583 kg; Codi LER 17 01 01; Massa de l'element 1000 kg; Volum 0.666667 m3
Residus:
- embalatge: re150101 Envasos de paper i cartró. (component de residu); rendiment 8.571 kg; Codi LER 15 01 01; Massa de l'element 1 kg; Volum 0.001333 m3
- embalatge: re170201 Fusta. (component de residu); rendiment 0.463 kg; Codi LER 17 02 01; Massa de l'element 1 kg; Volum 0.000909 m3
- embalatge: re170203 Plàstic. (component de residu); rendiment 0.241 kg; Codi LER 17 02 03; Massa de l'element 1 kg; Volum 0.001667 m3

**mt11cun120a** U Peça prefabricada de formigó bicapa per a rigola, 8/6,5x50x50 cm
Dades tècniques: Cost energètic 6.480 MJ; Emissió de CO2 7.739 kg; Codi LER 17 01 01; Massa de l'element 50 kg; Volum 0.033333 m3
Residus:
- embalatge: re170201 Fusta; rendiment 0.001 kg
- embalatge: re170203 Plàstic; rendiment 0.05 kg
