# Reg de guarit

- Propietat de l'arxiu: CYPE Ingenieros S.A.
- Format: FIEBDC-3/2016
- Programa: Generador de preus de la construcció. CYPE Ingenieros, S.A.
- Data: 17/06/2024
- Divisa: EUR
- Costos indirectes: 3 %
- IVA: 21 %

## M Ferms i paviments urbans

### MP Paviments urbans

#### MPB Mescles i regs bituminosos

**MPB120** m² Reg de guarit.
Reg de guarit amb 1,2 kg/m² d'emulsió bituminosa catiònica C60B3 CUR, amb un 60% de betum asfàltic com a lligant.
Inclou: Aplicació de l'emulsió bituminosa.
Criteri d'amidament de projecte: Superfície mesurada en projecció horitzontal, segons documentació gràfica de Projecte.
Criteri de mesura d'obra: Es mesurarà, en projecció horitzontal, la superfície realment executada segons especificacions de Projecte.

| Codi | Ut | Descripció | Rendiment | Preu | Import |
|---|---|---|---|---|---|
| mt47aag050qB | kg | Emulsió bituminosa catiònica C60B3 CUR, amb un 60% de betum asfàltic com a lligant, per utilitzar com a reg de guarit en paviments bituminosos, segons UNE-EN 13808. (material) | 1.2 | 0.55 | 0.660 |
| mq02cia020f | h | Camió cisterna equipat per a reg, de 8 m³ de capacitat. (maquinària) | 0.004 | 125.43 | 0.502 |
| mo041 | h | Oficial 1ª construcció d'obra civil. (mà d'obra) | 0.005 | 28.42 | 0.142 |
| mo087 | h | Ajudant construcció d'obra civil. (mà d'obra) | 0.005 | 25.28 | 0.126 |
| % | % | Costos directes complementaris | 2 % | 1.430 | 0.029 |
|  |  | Costos directes |  |  | 1.459 |

Residus:
- col·locació: mt47aag050qB; factor de residu 0.007

## Recursos

**mt47aag050qB** kg Emulsió bituminosa catiònica C60B3 CUR
Dades tècniques: Cost energètic 31.940 MJ; Emissió de CO2 0.230 kg; Codi LER 17 03 02; Massa de l'element 1 kg; Volum 0.001 m3
