# Paviment drenant, amb reixeta alveolar i gespa

- Propietat de l'arxiu: CYPE Ingenieros S.A.
- Format: FIEBDC-3/2016
- Programa: Generador de preus de la construcció. CYPE Ingenieros, S.A.
- Data: 17/06/2024
- Divisa: EUR
- Costos indirectes: 3 %
- IVA: 21 %

## M Ferms i paviments urbans

### MP Paviments urbans

#### MPD Drenants

**MPD210** m² Paviment drenant, amb reixeta alveolar i gespa.
Paviment drenant, per a trànsit de vianants, format per capa de drenatge compactada de grava filtrant sense classificar, de 10 cm d'espessor, capa d'anivellament compactada de sorra amb granulometria de 0 a 5 mm de diàmetre, neta, de 5 cm d'espessor, reixeta alveolar de polietilè d'alta densitat (HDPE) estable als raigs UV, resistència a compressió 200 t/m², de 50x50x4 cm, color verd, amb un percentatge de buits del 95% i capa de reomplert de terra vegetal garbellada i mescla de llavor per a gespa cobrint la reixeta alveolar.
Inclou: Transport i descàrrega del material a peu de tall. Estesa i compactació de la capa de drenatge. Estesa i compactació de la capa d'anivellament. Disposició de les reixetes alveolars. Abonat de fons i estesa de la capa de reomplert. Distribució de llavors. Tapat amb humus. Primer reg.
Criteri d'amidament de projecte: Superfície mesurada segons documentació gràfica de Projecte.
Criteri de mesura d'obra: Es mesurarà la superfície realment executada segons especificacions de Projecte.

| Codi | Ut | Descripció | Rendiment | Preu | Import |
|---|---|---|---|---|---|
| mt01ard030b | t | Grava filtrant sense classificar. (material) | 0.15 | 19.35 | 2.903 |
| mt01ara010a | m³ | Sorra amb granulometria de 0 a 5 mm de diàmetre, neta. (material) | 0.05 | 14.61 | 0.731 |
| mt18rad010a | m² | Reixeta alveolar de polietilè d'alta densitat (HDPE) estable als raigs UV, resistència a compressió 200 t/m², de 50x50x4 cm, color verd, amb un percentatge de buits del 95%, per a estabilització de paviments drenants amb gespa. (material) | 1.05 | 14.19 | 14.900 |
| mt48tif020a | kg | Adob per presembra de gespa. (material) | 0.1 | 1.47 | 0.147 |
| mt48tie030a | m³ | Terra vegetal garbellada, subministrada a granel. (material) | 0.04 | 24.21 | 0.968 |
| mt48tis010a | kg | Mescla de llavor per a gespa. (material) | 0.035 | 6.41 | 0.224 |
| mt48tie040 | kg | Humus net garbellat. (material) | 5 | 0.03 | 0.150 |
| mt08aaa010a | m³ | Aigua. (material) | 0.05 | 1.53 | 0.077 |
| mq01pan070b | h | Mini pala carregadora sobre pneumàtics, de 52 kW/1 m³ kW. (maquinària) | 0.024 | 37.53 | 0.901 |
| mq02rod010d | h | Safata vibrant de guiat manual, de 300 kg, amplada de treball 70 cm, reversible. (maquinària) | 0.026 | 7.3 | 0.190 |
| mo041 | h | Oficial 1ª construcció d'obra civil. (mà d'obra) | 0.108 | 28.42 | 3.069 |
| mo087 | h | Ajudant construcció d'obra civil. (mà d'obra) | 0.237 | 25.28 | 5.991 |
| mo040 | h | Oficial 1ª jardiner. (mà d'obra) | 0.132 | 28.42 | 3.751 |
| mo115 | h | Peó jardiner. (mà d'obra) | 0.264 | 23.81 | 6.286 |
| % | % | Costos directes complementaris | 2 % | 40.288 | 0.806 |
|  |  | Costos directes |  |  | 41.094 |

Residus:
- col·locació: mt01ard030b Grava filtrant sense classificar; factor de residu 0.00474561
- col·locació: mt01ara010a Sorra amb granulometria de 0 a 5 mm de diàmetre, neta; factor de residu 0.003
- col·locació: mt48tif020a Adob per presembra de gespa; factor de residu 0.052198
- col·locació: mt48tie030a Terra vegetal garbellada, subministrada a granel; factor de residu 0.003

## Recursos

**mt01ard030b** t Grava filtrant sense classificar
Dades tècniques: Cost energètic 75.000 MJ; Emissió de CO2 4.000 kg; Codi LER 01 04 08; Massa de l'element 1000 kg; Volum 0.666667 m3

**mt01ara010a** m³ Sorra amb granulometria de 0 a 5 mm de diàmetre, neta
Dades tècniques: Cost energètic 146.250 MJ; Emissió de CO2 7.800 kg; Codi LER 01 04 09; Massa de l'element 1950 kg; Volum 1.21875 m3

**mt48tif020a** kg Adob per presembra de gespa
Dades tècniques: Cost energètic 30.291 MJ; Emissió de CO2 3.674 kg; Codi LER 06 10 99; Massa de l'element 1 kg; Volum 0.001111 m3
Residus:
- embalatge: re170203 Plàstic. (component de residu); rendiment 0.003 kg; Codi LER 17 02 03; Massa de l'element 1 kg; Volum 0.001667 m3

**mt48tie030a** m³ Terra vegetal garbellada, subministrada a granel
Dades tècniques: Cost energètic 151.700 MJ; Emissió de CO2 8.200 kg; Codi LER 17 05 04; Massa de l'element 2050 kg; Volum 1.28125 m3

**mt08aaa010a** m³ Aigua
Dades tècniques: Cost energètic 60.000 MJ; Emissió de CO2 30.000 kg
