# Separador de carril bici

- Propietat de l'arxiu: CYPE Ingenieros S.A.
- Format: FIEBDC-3/2016
- Programa: Generador de preus de la construcció. CYPE Ingenieros, S.A.
- Data: 07/06/2025
- Divisa: EUR
- Costos indirectes: 3 %
- IVA: 21 %

## M Ferms i paviments urbans

### MS Senyalització viària

#### MSR Reductors de velocitat i separadors vials

**MSR010** U Separador de carril bici.
Separador de carril bici, de plàstic reciclat en un 100%, de 77,5x16,4x8 cm, de color blanc, amb 6 bandes reflectores. Inclús ancoratges químics per a la fixació del separador sobre el paviment existent.
Inclou: Replanteig. Col·locació sobre el paviment existent i fixació a aquest.
Criteri d'amidament de projecte: Nombre d'unitats previstes, segons documentació gràfica de Projecte.
Criteri de mesura d'obra: Es mesurarà el nombre d'unitats realment col·locades segons especificacions de Projecte.

| Codi | Ut | Descripció | Rendiment | Preu | Import |
|---|---|---|---|---|---|
| mt52svi010a | U | Separador de carril bici, de plàstic reciclat en un 100%, de 77,5x16,4x8 cm, de color blanc, amb 6 bandes reflectores. (material) | 1 | 26.56 | 26.560 |
| mt26aaq010c | U | Ancoratge químic compost per resina i vareta roscada d'acer galvanitzat qualitat 5.8, segons UNE-EN ISO 898-1; amb femella i volandera, de 12 mm de diàmetre. (material) | 4 | 3.98 | 15.920 |
| mo041 | h | Oficial 1ª construcció d'obra civil. (mà d'obra) | 0.264 | 29.67 | 7.833 |
| mo087 | h | Ajudant construcció d'obra civil. (mà d'obra) | 0.528 | 26.39 | 13.934 |
| % | % | Costos directes complementaris | 2 % | 64.247 | 1.285 |
|  |  | Costos directes |  |  | 65.532 |

Residus:
- col·locació: mt26aaq010c; factor de residu 0.002652

## Recursos

**mt52svi010a** U Separador de carril bici, de plàstic reciclat en un 100%, de 77,5x16,4x8 cm, de color blanc, amb 6 bandes reflectores
Dades tècniques: Cost energètic 33.272 MJ; Emissió de CO2 3.485 kg
Residus:
- embalatge: re150101 Envasos de paper i cartró. (component de residu); rendiment 0.1 kg; Codi LER 15 01 01; Massa de l'element 1 kg; Volum 0.001333 m3

**mt26aaq010c** U Ancoratge químic compost per resina i vareta roscada d'acer galvanitzat qualitat 5.8
Dades tècniques: Cost energètic 12.558 MJ; Emissió de CO2 0.720 kg; Codi LER 17 09 04; Massa de l'element 0.25 kg; Volum 0.000167 m3
Residus:
- embalatge: re150101 Envasos de paper i cartró; rendiment 0.002 kg
- embalatge: re170203 Plàstic. (component de residu); rendiment 0.002 kg; Codi LER 17 02 03; Massa de l'element 1 kg; Volum 0.001667 m3
