# Geocompost per a rasa drenant

- Propietat de l'arxiu: CYPE Ingenieros S.A.
- Format: FIEBDC-3/2016
- Programa: Generador de preus de la construcció. CYPE Ingenieros, S.A.
- Data: 17/06/2024
- Divisa: EUR
- Costos indirectes: 3 %
- IVA: 21 %

## N Aïllaments e impermeabilitzacions

### NG Geosintètics

#### NGC Geocompostos

**NGC020** m Geocompost per a rasa drenant.
Geocompost drenant, format per un nucli semirígid drenant, d'estructura alveolar doble bicúspide de polietilè d'alta densitat, totalment embolicat en un geotèxtil a força de filaments de polipropilè no teixit, amb una bossa en la part inferior, dissenyada com a dispositiu col·lector per contenir la corresponent canonada de drenatge, amb una capacitat drenant de 0,85 l/m·s (pressió 20kPa, gradient i=1), amb una resistència a la tracció longitudinal de 20,6 kN/m, una resistència a la tracció transversal de 20,3 kN/m i 5 mm de gruix, per a rasa drenant de 30 cm de profunditat amb canonada de 110 mm de diàmetre. Col·locació en obra: amb cavalcaments i amb rosetes (2 u/m).
Inclou: Col·locació del geocompost. Resolució de cavalcaments i unions. Resolució de punts singulars. Fixació del geocompost.
Criteri d'amidament de projecte: Longitud mesurada segons documentació gràfica de Projecte.
Criteri de mesura d'obra: Es mesurarà la longitud realment executada segons especificacions de Projecte.

| Codi | Ut | Descripció | Rendiment | Preu | Import |
|---|---|---|---|---|---|
| mt14geo020aa | m | Geocompost drenant, format per un nucli semirígid drenant, d'estructura alveolar doble bicúspide de polietilè d'alta densitat, totalment embolicat en un geotèxtil a força de filaments de polipropilè no teixit, amb una bossa en la part inferior, dissenyada com a dispositiu col·lector per contenir la corresponent canonada de drenatge, amb una capacitat drenant de 0,85 l/m·s (pressió 20kPa, gradient i=1), amb una resistència a la tracció longitudinal de 20,6 kN/m, una resistència a la tracció transversal de 20,3 kN/m i 5 mm de gruix, per a rasa drenant de 30 cm de profunditat. (material) | 1.1 | 3.62 | 3.982 |
| mt15pao010a | U | Roseta, per a fixació de làmina drenant. (material) | 2 | 0.02 | 0.040 |
| mo041 | h | Oficial 1ª construcció d'obra civil. (mà d'obra) | 0.01 | 28.42 | 0.284 |
| mo087 | h | Ajudant construcció d'obra civil. (mà d'obra) | 0.01 | 25.28 | 0.253 |
| % | % | Costos directes complementaris | 2 % | 4.559 | 0.091 |
|  |  | Costos directes |  |  | 4.650 |

Residus:
- col·locació: mt14geo020aa; factor de residu 0.0688678

## Recursos

**mt14geo020aa** m Geocompost drenant
Dades tècniques: Cost energètic 433.213 MJ; Emissió de CO2 21.509 kg; Codi LER 17 02 03; Massa de l'element 4.47 kg; Volum 0.00745 m3
Residus:
- embalatge: re170203 Plàstic. (component de residu); rendiment 0.002 kg; Codi LER 17 02 03; Massa de l'element 1 kg; Volum 0.001667 m3
