# Revestiment tèxtil mural de pista de pàdel, sistema "EQUIDESA"

- Propietat de l'arxiu: CYPE Ingenieros S.A.
- Format: FIEBDC-3/2016
- Programa: Generador de preus de la construcció. CYPE Ingenieros, S.A.
- Data: 17/06/2024
- Divisa: EUR
- Costos indirectes: 3 %
- IVA: 21 %

## T Equipament urbà

### TA Instal·lacions esportives completes

#### TAP Pistes de pàdel

**TAP030** m² Revestiment tèxtil mural de pista de pàdel, sistema "EQUIDESA".
Revestiment tèxtil mural de pista de pàdel, sistema "EQUIDESA", amb teixit de polietilè d'alta densitat (HDPE), Commercial 95 "EQUIDESA", de 1,6 mm d'espessor, amb una massa superficial de 340 g/m², amb resistència als raigs UV i a la intempèrie. Col·locació en obra: amb kit d'accessoris, "EQUIDESA", format per perfils, galvanitzat en calent UNE-EN 10346 Z275 en forma d'omega i tubs de polietilè, per a la fixació d'el revestiment a la subestructura suport.
Inclou: Replanteig. Tall i preparació del revestiment. Muntatge dels accessoris. Col·locació i fixació del revestiment.
Criteri d'amidament de projecte: Superfície mesurada en projecció horitzontal, segons documentació gràfica de Projecte.
Criteri de mesura d'obra: Es mesurarà, en projecció horitzontal, la superfície realment executada segons especificacions de Projecte.

| Codi | Ut | Descripció | Rendiment | Preu | Import |
|---|---|---|---|---|---|
| mt29teq010a | m² | Teixit de polietilè d'alta densitat (HDPE), Commercial 95 "EQUIDESA", de 1,6 mm d'espessor, amb una massa superficial de 340 g/m², amb resistència als raigs UV i a la intempèrie. (material) | 1.1 | 12.18 | 13.398 |
| mt29teq005a | U | Kit d'accessoris, "EQUIDESA", format per perfils, galvanitzat en calent UNE-EN 10346 Z275 en forma d'omega i tubs de polietilè, per a la fixació d'el revestiment a la subestructura suport. (material) | 1 | 7.28 | 7.280 |
| mo041 | h | Oficial 1ª construcció d'obra civil. (mà d'obra) | 0.198 | 28.42 | 5.627 |
| mo087 | h | Ajudant construcció d'obra civil. (mà d'obra) | 0.198 | 25.28 | 5.005 |
| % | % | Costos directes complementaris | 2 % | 31.310 | 0.626 |
|  |  | Costos directes |  |  | 31.936 |
