# Barres paral·leles

- Propietat de l'arxiu: CYPE Ingenieros S.A.
- Format: FIEBDC-3/2016
- Programa: Generador de preus de la construcció. CYPE Ingenieros, S.A.
- Data: 17/06/2024
- Divisa: EUR
- Costos indirectes: 3 %
- IVA: 21 %

## T Equipament urbà

### TD Equipaments esportius

#### TDA Circuit d'exercicis a peu

**TDA040** U Barres paral·leles.
Barres paral·leles per a exercicis de coordinació acrobàtica i enfortiment de les extremitats superiors, formades per quatre pals quadrats de 0,15 m de costat i 1,40 m d'altura vista, de fusta de pi silvestre, tractada en autoclau, amb classe d'ús 4 segons UNE-EN 335, acabada amb vernís protector, amb dos travessers d'acer de 1,00 m, amb cargols d'acer galvanitzat, embotida i protegida amb taps de seguretat, per a usuaris de més de 12 anys, amb zona de seguretat de 15,75 m² i 1,00 m d'altura lliure de caiguda, fixades a una base de formigó HM-20/P/20/X0. Inclús replanteig, excavació manual del terreny i fixació de l'equipament esportiu. Totalment muntades i provades.
Inclou: Replanteig. Excavació amb mitjans manuals. Formigonat de la base de recolzament. Muntatge i fixació de l'equipament esportiu. Realització de proves de servei.
Criteri d'amidament de projecte: Nombre d'unitats previstes, segons documentació gràfica de Projecte.
Criteri de mesura d'obra: Es mesurarà el nombre d'unitats realment executades segons especificacions de Projecte.

| Codi | Ut | Descripció | Rendiment | Preu | Import |
|---|---|---|---|---|---|
| mt10hmf010tLc | m³ | Formigó HM-20/P/20/X0, fabricat en central. (material) | 0.6 | 83.57 | 50.142 |
| mt52dep040a | U | Barres paral·leles per a exercicis de coordinació acrobàtica i enfortiment de les extremitats superiors, formades per quatre pals quadrats de 0,15 m de costat i 1,40 m d'altura vista, de fusta de pi silvestre, tractada en autoclau, amb classe d'ús 4 segons UNE-EN 335, acabada amb vernís protector, amb dos travessers d'acer de 1,00 m, amb cargols d'acer galvanitzat, embotida i protegida amb taps de seguretat, per a usuaris de més de 12 anys, amb zona de seguretat de 15,75 m² i 1,00 m d'altura lliure de caiguda, inclús elements de fixació. Segons UNE-EN 1176-1. (material) | 1 | 665.1 | 665.100 |
| mo041 | h | Oficial 1ª construcció d'obra civil. (mà d'obra) | 1.583 | 28.42 | 44.989 |
| mo087 | h | Ajudant construcció d'obra civil. (mà d'obra) | 2.374 | 25.28 | 60.015 |
| % | % | Costos directes complementaris | 2 % | 820.246 | 16.405 |
|  |  | Costos directes |  |  | 836.651 |

Residus:
- col·locació: mt10hmf010tLc Formigó HM-20/P/20/X0, fabricat en central; factor de residu 0.00139589

## Recursos

**mt10hmf010tLc** m³ Formigó HM-20/P/20/X0, fabricat en central
Dades tècniques: Cost energètic 1840.000 MJ; Emissió de CO2 230.000 kg; Codi LER 17 01 01; Massa de l'element 2300 kg; Volum 1.533333 m3

**mt52dep040a** U Barres paral·leles per a exercicis de coordinació acrobàtica i enfortiment de les extremitats superiors
Dades tècniques: Cost energètic 12134.088 MJ; Emissió de CO2 -133.236 kg
Residus:
- embalatge: re150101 Envasos de paper i cartró. (component de residu); rendiment 3.585 kg; Codi LER 15 01 01; Massa de l'element 1 kg; Volum 0.001333 m3
