# Espatllera doble

- Propietat de l'arxiu: CYPE Ingenieros S.A.
- Format: FIEBDC-3/2016
- Programa: Generador de preus de la construcció. CYPE Ingenieros, S.A.
- Data: 17/06/2024
- Divisa: EUR
- Costos indirectes: 3 %
- IVA: 21 %

## T Equipament urbà

### TD Equipaments esportius

#### TDA Circuit d'exercicis a peu

**TDA090** U Espatllera doble.
Espatllera doble per a exercicis d'estiraments, formada per tres pals quadrats de 0,15 m de costat i 2,50 m d'altura vista, separats 1,00 m, de fusta de pi silvestre, tractada en autoclau, amb classe d'ús 4 segons UNE-EN 335, acabada amb vernís protector, units mitjançant barres paral·leles d'acer, amb cargols d'acer galvanitzat, embotida i protegida amb taps de seguretat, per a usuaris de més de 12 anys, amb zona de seguretat de 19,50 m² i 1,70 m d'altura lliure de caiguda, fixada a una base de formigó HM-20/P/20/X0. Inclús replanteig, excavació manual del terreny i fixació de l'equipament esportiu. Totalment muntada i provada.
Inclou: Replanteig. Excavació amb mitjans manuals. Formigonat de la base de recolzament. Muntatge i fixació de l'equipament esportiu. Realització de proves de servei.
Criteri d'amidament de projecte: Nombre d'unitats previstes, segons documentació gràfica de Projecte.
Criteri de mesura d'obra: Es mesurarà el nombre d'unitats realment executades segons especificacions de Projecte.

| Codi | Ut | Descripció | Rendiment | Preu | Import |
|---|---|---|---|---|---|
| mt10hmf010tLc | m³ | Formigó HM-20/P/20/X0, fabricat en central. (material) | 0.6 | 83.57 | 50.142 |
| mt52dep090a | U | Espatllera doble per a exercicis d'estiraments, formada per tres pals quadrats de 0,15 m de costat i 2,50 m d'altura vista, separats 1,00 m, de fusta de pi silvestre, tractada en autoclau, amb classe d'ús 4 segons UNE-EN 335, acabada amb vernís protector, units mitjançant barres paral·leles d'acer, amb cargols d'acer galvanitzat, embotida i protegida amb taps de seguretat, per a usuaris de més de 12 anys, amb zona de seguretat de 19,50 m² i 1,70 m d'altura lliure de caiguda, inclús elements de fixació. Segons UNE-EN 1176-1. (material) | 1 | 1752.14 | 1752.140 |
| mo041 | h | Oficial 1ª construcció d'obra civil. (mà d'obra) | 2.901 | 28.42 | 82.446 |
| mo087 | h | Ajudant construcció d'obra civil. (mà d'obra) | 4.616 | 25.28 | 116.692 |
| % | % | Costos directes complementaris | 2 % | 2001.420 | 40.028 |
|  |  | Costos directes |  |  | 2041.448 |

Residus:
- col·locació: mt10hmf010tLc Formigó HM-20/P/20/X0, fabricat en central; factor de residu 0.00139589

## Recursos

**mt10hmf010tLc** m³ Formigó HM-20/P/20/X0, fabricat en central
Dades tècniques: Cost energètic 1840.000 MJ; Emissió de CO2 230.000 kg; Codi LER 17 01 01; Massa de l'element 2300 kg; Volum 1.533333 m3

**mt52dep090a** U Espatllera doble per a exercicis d'estiraments
Dades tècniques: Cost energètic 18560.782 MJ; Emissió de CO2 -33.775 kg
Residus:
- embalatge: re150101 Envasos de paper i cartró. (component de residu); rendiment 3.845 kg; Codi LER 15 01 01; Massa de l'element 1 kg; Volum 0.001333 m3
