# Porteria d'handbol o de futbol sala

- Propietat de l'arxiu: CYPE Ingenieros S.A.
- Format: FIEBDC-3/2016
- Programa: Generador de preus de la construcció. CYPE Ingenieros, S.A.
- Data: 07/06/2025
- Divisa: EUR
- Costos indirectes: 3 %
- IVA: 21 %

## T Equipament urbà

### TD Equipaments esportius

#### TDG Jocs esportius

**TDG060** U Porteria d'handbol o de futbol sala.
Porteria fixa d'handbol o futbol sala de 3 m de base i 2 m d'altura formada per: pals i travesser de secció quadrada de 80x80 mm, de fusta, acabat amb vernís de poliuretà, en franges blanques i vermelles, i xarxa de polietilè amb cordes de 4 mm de diàmetre amb suports de poliamida per a subjecció de la xarxa a la porteria, col·locació mitjançant soldadura.
Criteri de valoració econòmica: El preu no inclou la superfície suport.
Inclou: Replanteig. Col·locació.
Criteri d'amidament de projecte: Nombre d'unitats previstes, segons documentació gràfica de Projecte.
Criteri de mesura d'obra: Es mesurarà el nombre d'unitats realment executades segons especificacions de Projecte.

| Codi | Ut | Descripció | Rendiment | Preu | Import |
|---|---|---|---|---|---|
| mt52dep270n | U | Porteria fixa d'handbol o futbol sala de 3 m de base i 2 m d'altura formada per: pals i travesser de secció quadrada de 80x80 mm, de fusta, acabat amb vernís de poliuretà, en franges blanques i vermelles, i xarxa de polietilè amb cordes de 4 mm de diàmetre amb suports de poliamida per a subjecció de la xarxa a la porteria, inclús pots d'acer per encastar els pals. (material) | 1 | 536.37 | 536.370 |
| mo041 | h | Oficial 1ª construcció d'obra civil. (mà d'obra) | 1.978 | 29.67 | 58.687 |
| mo087 | h | Ajudant construcció d'obra civil. (mà d'obra) | 2.638 | 26.39 | 69.617 |
| mo011 | h | Oficial 1ª muntador. (mà d'obra) | 0.33 | 30.63 | 10.108 |
| mo080 | h | Ajudant muntador. (mà d'obra) | 0.33 | 26.39 | 8.709 |
| % | % | Costos directes complementaris | 2 % | 683.491 | 13.670 |
|  |  | Costos directes |  |  | 697.161 |

## Recursos

**mt52dep270n** U Porteria fixa d'handbol o futbol sala de 3 m de base i 2 m d'altura formada per: pals i travesser de secció quadrada de
Dades tècniques: Cost energètic 13626.452 MJ; Emissió de CO2 -181.561 kg
Residus:
- embalatge: re150101 Envasos de paper i cartró. (component de residu); rendiment 3.585 kg; Codi LER 15 01 01; Massa de l'element 1 kg; Volum 0.001333 m3
