# Joc de xarxes per a porteries d'handbol o de futbol sala

- Propietat de l'arxiu: CYPE Ingenieros S.A.
- Format: FIEBDC-3/2016
- Programa: Generador de preus de la construcció. CYPE Ingenieros, S.A.
- Data: 07/06/2025
- Divisa: EUR
- Costos indirectes: 3 %
- IVA: 21 %

## T Equipament urbà

### TD Equipaments esportius

#### TDG Jocs esportius

**TDG080** U Joc de xarxes per a porteries d'handbol o de futbol sala.
Joc de dues xarxes per a porteries d'handbol o de futbol sala, de cordes de polietilè de 2,5 mm de diàmetre.
Inclou: Replanteig. Col·locació.
Criteri d'amidament de projecte: Nombre d'unitats previstes, segons documentació gràfica de Projecte.
Criteri de mesura d'obra: Es mesurarà el nombre d'unitats realment executades segons especificacions de Projecte.

| Codi | Ut | Descripció | Rendiment | Preu | Import |
|---|---|---|---|---|---|
| mt52dep290f | U | Joc de dues xarxes per a porteries d'handbol o de futbol sala, de cordes de polietilè de 2,5 mm de diàmetre. (material) | 1 | 51.78 | 51.780 |
| mo011 | h | Oficial 1ª muntador. (mà d'obra) | 0.396 | 30.63 | 12.129 |
| mo080 | h | Ajudant muntador. (mà d'obra) | 0.396 | 26.39 | 10.450 |
| % | % | Costos directes complementaris | 2 % | 74.359 | 1.487 |
|  |  | Costos directes |  |  | 75.846 |

Residus:
- col·locació: mt52dep290f Joc de dues xarxes per a porteries d'handbol o de futbol sala, de cordes de polietilè de 2,5 mm de diàmetre; factor de residu 0.044

## Recursos

**mt52dep290f** U Joc de dues xarxes per a porteries d'handbol o de futbol sala, de cordes de polietilè de 2,5 mm de diàmetre
Dades tècniques: Cost energètic 49.075 MJ; Emissió de CO2 1.773 kg; Codi LER 20 01 11; Massa de l'element 0.95 kg; Volum 0.001267 m3
Residus:
- embalatge: re170203 Plàstic. (component de residu); rendiment 0.1 kg; Codi LER 17 02 03; Massa de l'element 1 kg; Volum 0.001667 m3
