# Cistella de minibàsquet

- Propietat de l'arxiu: CYPE Ingenieros S.A.
- Format: FIEBDC-3/2016
- Programa: Generador de preus de la construcció. CYPE Ingenieros, S.A.
- Data: 17/06/2024
- Divisa: EUR
- Costos indirectes: 3 %
- IVA: 21 %

## T Equipament urbà

### TD Equipaments esportius

#### TDG Jocs esportius

**TDG010** U Cistella de minibàsquet.
Cistella fixa de minibàsquet de 3,2 m d'altura formada per: pal de tub d'acer de 90 mm de diàmetre i 3 mm de gruix, amb colze corbat soldat, quadre de tub rectangular de 50x30 cm i tirants de tub d'acer, tot això pintat amb pols de polièster, tauler de contraplacat fenòlic, de 120x90 cm i 30 mm de gruix, cèrcol de vareta massissa de 20 mm d'espessor col·locat a una altura de 2,6 m i xarxa de cotó amb cordes de 6 mm de diàmetre amb dotze punts de fixació al cèrcol, per a usuaris de més de 6 anys, encastada 60 cm en una base de formigó HM-20/P/20/X0.
Criteri de valoració econòmica: El preu inclou l'excavació.
Inclou: Replanteig. Excavació amb mitjans manuals. Formigonat de la base de recolzament. Muntatge i fixació de l'equipament esportiu. Comprovació del seu correcte funcionament.
Criteri d'amidament de projecte: Nombre d'unitats previstes, segons documentació gràfica de Projecte.
Criteri de mesura d'obra: Es mesurarà el nombre d'unitats realment executades segons especificacions de Projecte.

| Codi | Ut | Descripció | Rendiment | Preu | Import |
|---|---|---|---|---|---|
| mt52dep220a | U | Cistella fixa de minibàsquet de 3,2 m d'altura formada per: pal de tub d'acer de 90 mm de diàmetre i 3 mm de gruix, amb colze corbat soldat, quadre de tub rectangular de 50x30 cm i tirants de tub d'acer, tot això pintat amb pols de polièster, tauler de contraplacat fenòlic, de 120x90 cm i 30 mm de gruix, cèrcol de vareta massissa de 20 mm d'espessor col·locat a una altura de 2,6 m i xarxa de cotó amb cordes de 6 mm de diàmetre amb dotze punts de fixació al cèrcol, per a usuaris de més de 6 anys. (material) | 1 | 708.01 | 708.010 |
| mt10hmf010tLc | m³ | Formigó HM-20/P/20/X0, fabricat en central. (material) | 0.22 | 83.57 | 18.385 |
| mo041 | h | Oficial 1ª construcció d'obra civil. (mà d'obra) | 1.319 | 28.42 | 37.486 |
| mo087 | h | Ajudant construcció d'obra civil. (mà d'obra) | 1.978 | 25.28 | 50.004 |
| mo011 | h | Oficial 1ª muntador. (mà d'obra) | 2.638 | 29.34 | 77.399 |
| mo080 | h | Ajudant muntador. (mà d'obra) | 2.638 | 25.28 | 66.689 |
| % | % | Costos directes complementaris | 2 % | 957.973 | 19.159 |
|  |  | Costos directes |  |  | 977.132 |

Residus:
- col·locació: mt10hmf010tLc Formigó HM-20/P/20/X0, fabricat en central; factor de residu 0.00139589

## Recursos

**mt52dep220a** U Cistella fixa de minibàsquet de 3,2 m d'altura formada per: pal de tub d'acer de 90 mm de diàmetre i 3 mm de gruix
Dades tècniques: Cost energètic 2032.381 MJ; Emissió de CO2 71.807 kg
Residus:
- embalatge: re150101 Envasos de paper i cartró. (component de residu); rendiment 3.585 kg; Codi LER 15 01 01; Massa de l'element 1 kg; Volum 0.001333 m3

**mt10hmf010tLc** m³ Formigó HM-20/P/20/X0, fabricat en central
Dades tècniques: Cost energètic 1840.000 MJ; Emissió de CO2 230.000 kg; Codi LER 17 01 01; Massa de l'element 2300 kg; Volum 1.533333 m3
