# Tauler de bàsquet

- Propietat de l'arxiu: CYPE Ingenieros S.A.
- Format: FIEBDC-3/2016
- Programa: Generador de preus de la construcció. CYPE Ingenieros, S.A.
- Data: 17/06/2024
- Divisa: EUR
- Costos indirectes: 3 %
- IVA: 21 %

## T Equipament urbà

### TD Equipaments esportius

#### TDG Jocs esportius

**TDG040** U Tauler de bàsquet.
Tauler de bàsquet de fusta laminada encolada amb resines fenòliques, resistent a la intempèrie, de 180x105x2 cm, per a usuaris de més de 8 anys, amb cèrcol de vareta massissa de 20 mm d'espessor i 45 cm de diàmetre.
Inclou: Replanteig. Muntatge i fixació de l'equipament esportiu. Comprovació del seu correcte funcionament.
Criteri d'amidament de projecte: Nombre d'unitats previstes, segons documentació gràfica de Projecte.
Criteri de mesura d'obra: Es mesurarà el nombre d'unitats realment executades segons especificacions de Projecte.

| Codi | Ut | Descripció | Rendiment | Preu | Import |
|---|---|---|---|---|---|
| mt52dep250 | U | Tauler de bàsquet de fusta laminada encolada amb resines fenòliques, resistent a la intempèrie, de 180x105x2 cm, per a usuaris de més de 8 anys, amb cèrcol de vareta massissa de 20 mm d'espessor i 45 cm de diàmetre. (material) | 1 | 436.25 | 436.250 |
| mo011 | h | Oficial 1ª muntador. (mà d'obra) | 0.659 | 29.34 | 19.335 |
| mo080 | h | Ajudant muntador. (mà d'obra) | 0.659 | 25.28 | 16.660 |
| % | % | Costos directes complementaris | 2 % | 472.245 | 9.445 |
|  |  | Costos directes |  |  | 481.690 |

## Recursos

**mt52dep250** U Tauler de bàsquet de fusta laminada encolada amb resines fenòliques
Dades tècniques: Cost energètic 945.518 MJ; Emissió de CO2 -17.405 kg
Residus:
- embalatge: re150101 Envasos de paper i cartró. (component de residu); rendiment 3.585 kg; Codi LER 15 01 01; Massa de l'element 1 kg; Volum 0.001333 m3
