# Joc de molla

- Propietat de l'arxiu: CYPE Ingenieros S.A.
- Format: FIEBDC-3/2016
- Programa: Generador de preus de la construcció. CYPE Ingenieros, S.A.
- Data: 17/06/2024
- Divisa: EUR
- Costos indirectes: 3 %
- IVA: 21 %

## T Equipament urbà

### TJ Àrees de jocs infantils

#### TJJ Jocs infantils

**TJJ040** U Joc de molla.
Joc de molla d'acer i estructura de tub d'acer pintat al forn, de 3 places, per a nens de 2 a 6 anys, amb zona de seguretat de 7,50 m² i 0,45 m d'altura lliure de caiguda. Col·locació en obra: amb tacs químics, sobre una base de formigó.
Inclou: Replanteig. Excavació. Formigonat de la base de recolzament. Fixació del joc infantil. Realització de proves de servei.
Criteri d'amidament de projecte: Nombre d'unitats previstes, segons documentació gràfica de Projecte.
Criteri de mesura d'obra: Es mesurarà el nombre d'unitats realment executades segons especificacions de Projecte.

| Codi | Ut | Descripció | Rendiment | Preu | Import |
|---|---|---|---|---|---|
| mt10hmf010tLc | m³ | Formigó HM-20/P/20/X0, fabricat en central. (material) | 0.2 | 83.57 | 16.714 |
| mt50spl105b | U | Fixació composta per tac químic, volandera i cargol d'acer. (material) | 2 | 5.82 | 11.640 |
| mt52jig040c | U | Joc de molla d'acer i estructura de tub d'acer pintat al forn, de 3 places, amb panells HPL i seients de cautxú, per a nens de 2 a 6 anys, amb zona de seguretat de 7,50 m² i 0,45 m d'altura lliure de caiguda, amb elements de fixació. Segons UNE-EN 1176-1. (material) | 1 | 1587.65 | 1587.650 |
| mo041 | h | Oficial 1ª construcció d'obra civil. (mà d'obra) | 3.956 | 28.42 | 112.430 |
| mo087 | h | Ajudant construcció d'obra civil. (mà d'obra) | 3.956 | 25.28 | 100.008 |
| % | % | Costos directes complementaris | 2 % | 1828.442 | 36.569 |
|  |  | Costos directes |  |  | 1865.011 |

Residus:
- col·locació: mt10hmf010tLc Formigó HM-20/P/20/X0, fabricat en central; factor de residu 0.00139589

## Recursos

**mt10hmf010tLc** m³ Formigó HM-20/P/20/X0, fabricat en central
Dades tècniques: Cost energètic 1840.000 MJ; Emissió de CO2 230.000 kg; Codi LER 17 01 01; Massa de l'element 2300 kg; Volum 1.533333 m3

**mt52jig040c** U Joc de molla d'acer i estructura de tub d'acer pintat al forn
Dades tècniques: Cost energètic 1675.060 MJ; Emissió de CO2 77.867 kg
Residus:
- embalatge: re150101 Envasos de paper i cartró. (component de residu); rendiment 3.804 kg; Codi LER 15 01 01; Massa de l'element 1 kg; Volum 0.001333 m3
