# Mesa per a pícnic

- Propietat de l'arxiu: CYPE Ingenieros S.A.
- Format: FIEBDC-3/2016
- Programa: Generador de preus de la construcció. CYPE Ingenieros, S.A.
- Data: 28/01/2025
- Divisa: EUR
- Costos indirectes: 3 %
- IVA: 21 %

## T Equipament urbà

### TM Mobiliari urbà

#### TMB Bancs, cadires i taules

**TMB060** U Mesa per a pícnic.
Conjunt de taula per a pícnic, compost per una taula de 180x130x55 cm i dos bancs, de fusta de pi tractada en autoclau, fixat a una base de formigó HM-20/P/20/X0 amb elements d'ancoratge.
Criteri de valoració econòmica: El preu inclou l'excavació.
Inclou: Replanteig d'alineacions i nivells. Excavació amb mitjans manuals. Formigonat de la base de recolzament. Col·locació i fixació de les peces.
Criteri d'amidament de projecte: Nombre d'unitats previstes, segons documentació gràfica de Projecte.
Criteri de mesura d'obra: Es mesurarà el nombre d'unitats realment executades segons especificacions de Projecte.

| Codi | Ut | Descripció | Rendiment | Preu | Import |
|---|---|---|---|---|---|
| mt10hmf010tLc | m³ | Formigó HM-20/P/20/X0, fabricat en central. (material) | 0.35 | 83.57 | 29.250 |
| mt50spl105b | U | Fixació composta per tac químic, volandera i cargol d'acer. (material) | 8 | 5.82 | 46.560 |
| mt52mug210c | U | Conjunt de taula per a pícnic. (material) | 1 | 325.9 | 325.900 |
| mo041 | h | Oficial 1ª construcció d'obra civil. (mà d'obra) | 1.714 | 29.67 | 50.854 |
| mo087 | h | Ajudant construcció d'obra civil. (mà d'obra) | 1.714 | 26.39 | 45.232 |
| % | % | Costos directes complementaris | 2 % | 497.796 | 9.956 |
|  |  | Costos directes |  |  | 507.752 |

Residus:
- col·locació: mt10hmf010tLc Formigó HM-20/P/20/X0, fabricat en central; factor de residu 0.00139589

## Recursos

**mt10hmf010tLc** m³ Formigó HM-20/P/20/X0, fabricat en central
Dades tècniques: Cost energètic 1840.000 MJ; Emissió de CO2 230.000 kg; Codi LER 17 01 01; Massa de l'element 2300 kg; Volum 1.533333 m3
