# Contenidor de càrrega vertical, de polietilè

- Propietat de l'arxiu: CYPE Ingenieros S.A.
- Format: FIEBDC-3/2016
- Programa: Generador de preus de la construcció. CYPE Ingenieros, S.A.
- Data: 17/06/2024
- Divisa: EUR
- Costos indirectes: 3 %
- IVA: 21 %

## T Equipament urbà

### TM Mobiliari urbà

#### TMC Contenidors

**TMC020** U Contenidor de càrrega vertical, de polietilè.
Contenidor tipus iglú de càrrega vertical de polietilè d'alta densitat per a recollida selectiva de vidre, de 2500 l de capacitat i 670 kg de càrrega màxima, de base circular de 1580 mm de diàmetre i 1700 mm d'altura, color verd, proveït de porta de descàrrega per a buidatge sobre camió, enganxament metàl·lic per a elevació i boques de càrrega amb reforç exterior per evitar l'entrada d'aigua.
Inclou: Descàrrega en obra. Muntatge.
Criteri d'amidament de projecte: Nombre d'unitats previstes, segons documentació gràfica de Projecte.
Criteri de mesura d'obra: Es mesurarà el nombre d'unitats realment executades segons especificacions de Projecte.

| Codi | Ut | Descripció | Rendiment | Preu | Import |
|---|---|---|---|---|---|
| mt52muc020aa | U | Contenidor tipus iglú de càrrega vertical de polietilè d'alta densitat per a recollida selectiva de vidre, de 2500 l de capacitat i 670 kg de càrrega màxima, de base circular de 1580 mm de diàmetre i 1700 mm d'altura, color verd, resistent als rajos ultraviolat, a la intempèrie, a les solucions àcides i alcalines, a fongs i bacteris i a detergents, proveït de porta de descàrrega per a buidatge sobre camió, enganxament metàl·lic per a elevació i boques de càrrega amb reforç exterior per evitar l'entrada d'aigua. (material) | 1 | 661.52 | 661.520 |
| mq04cag010a | h | Camió amb grua de fins a 6 t. (maquinària) | 0.22 | 56.47 | 12.423 |
| mo087 | h | Ajudant construcció d'obra civil. (mà d'obra) | 0.264 | 25.28 | 6.674 |
| % | % | Costos directes complementaris | 2 % | 680.617 | 13.612 |
|  |  | Costos directes |  |  | 694.229 |

## Recursos

**mt52muc020aa** U Contenidor tipus iglú de càrrega vertical de polietilè d'alta densitat per a recollida selectiva de vidre
Dades tècniques: Cost energètic 8479.954 MJ; Emissió de CO2 240.315 kg
Residus:
- embalatge: re170203 Plàstic. (component de residu); rendiment 0.57 kg; Codi LER 17 02 03; Massa de l'element 1 kg; Volum 0.001667 m3
