# Màstil d'alumini

- Propietat de l'arxiu: CYPE Ingenieros S.A.
- Format: FIEBDC-3/2016
- Programa: Generador de preus de la construcció. CYPE Ingenieros, S.A.
- Data: 17/06/2024
- Divisa: EUR
- Costos indirectes: 3 %
- IVA: 21 %

## T Equipament urbà

### TM Mobiliari urbà

#### TMM Astes

**TMM010** U Màstil d'alumini.
Màstil cònic d'alumini, estàndard, de 6 m de longitud i de 6 cm de diàmetre superior i 11,4 cm de diàmetre inferior, lacat en color blanc, fixat a una base de formigó HM-20/P/20/X0 amb base encastable, d'alumini.
Inclou: Replanteig. Excavació. Formigonat de la base de recolzament. Muntatge i fixació.
Criteri d'amidament de projecte: Nombre d'unitats previstes, segons documentació gràfica de Projecte.
Criteri de mesura d'obra: Es mesurarà el nombre d'unitats realment executades segons especificacions de Projecte.

| Codi | Ut | Descripció | Rendiment | Preu | Import |
|---|---|---|---|---|---|
| mt52mas010aa | U | Màstil cònic d'alumini, estàndard, de 6 m de longitud i de 6 cm de diàmetre superior i 11,4 cm de diàmetre inferior, lacat en color blanc, equipat amb pom de plàstic, drissa exterior i topall extern de retenció de drissa. (material) | 1 | 406.51 | 406.510 |
| mt52mas020a | U | Base encastable, d'alumini, per a fixació de màstil d'alumini de 6 m de longitud, inclús tapa. (material) | 1 | 54.11 | 54.110 |
| mt10hmf010tLc | m³ | Formigó HM-20/P/20/X0, fabricat en central. (material) | 0.25 | 83.57 | 20.893 |
| mo041 | h | Oficial 1ª construcció d'obra civil. (mà d'obra) | 1.319 | 28.42 | 37.486 |
| mo087 | h | Ajudant construcció d'obra civil. (mà d'obra) | 1.319 | 25.28 | 33.344 |
| % | % | Costos directes complementaris | 2 % | 552.343 | 11.047 |
|  |  | Costos directes |  |  | 563.390 |

Residus:
- col·locació: mt10hmf010tLc Formigó HM-20/P/20/X0, fabricat en central; factor de residu 0.00139589

## Recursos

**mt52mas010aa** U Màstil cònic d'alumini
Dades tècniques: Cost energètic 1535.218 MJ; Emissió de CO2 111.048 kg
Residus:
- embalatge: re150101 Envasos de paper i cartró. (component de residu); rendiment 1.515 kg; Codi LER 15 01 01; Massa de l'element 1 kg; Volum 0.001333 m3

**mt10hmf010tLc** m³ Formigó HM-20/P/20/X0, fabricat en central
Dades tècniques: Cost energètic 1840.000 MJ; Emissió de CO2 230.000 kg; Codi LER 17 01 01; Massa de l'element 2300 kg; Volum 1.533333 m3
