# Cendrer de peu

- Propietat de l'arxiu: CYPE Ingenieros S.A.
- Format: FIEBDC-3/2016
- Programa: Generador de preus de la construcció. CYPE Ingenieros, S.A.
- Data: 17/06/2024
- Divisa: EUR
- Costos indirectes: 3 %
- IVA: 21 %

## T Equipament urbà

### TM Mobiliari urbà

#### TMN Cendrers

**TMN010** U Cendrer de peu.
Cendrer de peu de 16x16x100 cm, amb cos d'acer galvanitzat, acabat pintat, fixat a una superfície suport amb elements d'ancoratge.
Criteri de valoració econòmica: El preu no inclou la superfície suport.
Inclou: Replanteig. Muntatge i fixació.
Criteri d'amidament de projecte: Nombre d'unitats previstes, segons documentació gràfica de Projecte.
Criteri de mesura d'obra: Es mesurarà el nombre d'unitats realment executades segons especificacions de Projecte.

| Codi | Ut | Descripció | Rendiment | Preu | Import |
|---|---|---|---|---|---|
| mt52mug270 | U | Cendrer de peu de 16x16x100 cm, amb cos d'acer galvanitzat, acabat pintat, inclús cubeta interior de xapa d'acer galvanitzat amb nansa per a la seva extracció amb pany de fixació. (material) | 1 | 293.22 | 293.220 |
| mt50spl105b | U | Fixació composta per tac químic, volandera i cargol d'acer. (material) | 4 | 5.82 | 23.280 |
| mo041 | h | Oficial 1ª construcció d'obra civil. (mà d'obra) | 0.132 | 28.42 | 3.751 |
| mo087 | h | Ajudant construcció d'obra civil. (mà d'obra) | 0.396 | 25.28 | 10.011 |
| % | % | Costos directes complementaris | 2 % | 330.262 | 6.605 |
|  |  | Costos directes |  |  | 336.867 |
