# Para-sol de lona

- Propietat de l'arxiu: CYPE Ingenieros S.A.
- Format: FIEBDC-3/2016
- Programa: Generador de preus de la construcció. CYPE Ingenieros, S.A.
- Data: 17/06/2024
- Divisa: EUR
- Costos indirectes: 3 %
- IVA: 21 %

## T Equipament urbà

### TM Mobiliari urbà

#### TMP Para-sols

**TMP010** U Para-sol de lona.
Para-sol amb coberta de lona de teixit acrílic de 200 g/m², de 220 cm de diàmetre i asta de fusta de pi silvestre, tractada en autoclau, amb classe d'ús 4 segons UNE-EN 335, de 250 cm de longitud i 5 cm de diàmetre amb base mòbil desmuntable, zincada i lacada, de 80x80 cm, immobilitzada amb quatre pedres de 8 kg cadascuna.
Inclou: Muntatge.
Criteri d'amidament de projecte: Nombre d'unitats previstes, segons documentació gràfica de Projecte.
Criteri de mesura d'obra: Es mesurarà el nombre d'unitats realment executades segons especificacions de Projecte.

| Codi | Ut | Descripció | Rendiment | Preu | Import |
|---|---|---|---|---|---|
| mt52par010a | U | Para-sol amb coberta de lona de teixit acrílic de 200 g/m², de 220 cm de diàmetre i asta de fusta de pi silvestre, tractada en autoclau, amb classe d'ús 4 segons UNE-EN 335, de 250 cm de longitud i 5 cm de diàmetre. (material) | 1 | 128.73 | 128.730 |
| mt52par020 | U | Base mòbil desmuntable, zincada i lacada, de 80x80 cm, immobilitzada amb quatre pedres de 8 kg cadascuna. (material) | 1 | 78.67 | 78.670 |
| mo087 | h | Ajudant construcció d'obra civil. (mà d'obra) | 0.132 | 25.28 | 3.337 |
| % | % | Costos directes complementaris | 2 % | 210.737 | 4.215 |
|  |  | Costos directes |  |  | 214.952 |
