# Tancat de recinte per a gossos

- Propietat de l'arxiu: CYPE Ingenieros S.A.
- Format: FIEBDC-3/2016
- Programa: Generador de preus de la construcció. CYPE Ingenieros, S.A.
- Data: 17/06/2024
- Divisa: EUR
- Costos indirectes: 3 %
- IVA: 21 %

## T Equipament urbà

### TM Mobiliari urbà

#### TMS Mobiliari caní

**TMS030** m Tancat de recinte per a gossos.
Tancat de recinte per a gossos, de 0,80 m d'altura, format per pals verticals, dos travessers horitzontals i sòcol de fusta de pi silvestre, tractada en autoclau, acabada amb vernís protector, i taules verticals de fusta d'extrems arrodonits i cantells roms, amb cargols d'acer galvanitzat, embotida i protegida amb taps de seguretat, fixada a una superfície suport.
Criteri de valoració econòmica: El preu no inclou la superfície suport.
Inclou: Replanteig. Fixació de l'element.
Criteri d'amidament de projecte: Longitud mesurada segons documentació gràfica de Projecte, deduint la longitud dels buits de portes i cancel·les.
Criteri de mesura d'obra: Es mesurarà la longitud realment executada segons especificacions de Projecte, deduint la longitud dels buits de portes i cancel·les.

| Codi | Ut | Descripció | Rendiment | Preu | Import |
|---|---|---|---|---|---|
| mt50spl105b | U | Fixació composta per tac químic, volandera i cargol d'acer. (material) | 4 | 5.82 | 23.280 |
| mt52moc030a | m | Tancat de recinte per a gossos, de 0,80 m d'altura, format per pals verticals, dos travessers horitzontals i sòcol de fusta de pi silvestre, tractada en autoclau, acabada amb vernís protector, i taules verticals de fusta d'extrems arrodonits i cantells roms, amb cargols d'acer galvanitzat, embotida i protegida amb taps de seguretat, inclús elements de fixació. (material) | 1 | 125.87 | 125.870 |
| mo041 | h | Oficial 1ª construcció d'obra civil. (mà d'obra) | 0.396 | 28.42 | 11.254 |
| mo087 | h | Ajudant construcció d'obra civil. (mà d'obra) | 0.396 | 25.28 | 10.011 |
| % | % | Costos directes complementaris | 2 % | 170.415 | 3.408 |
|  |  | Costos directes |  |  | 173.823 |

## Recursos

**mt52moc030a** m Tancat de recinte per a gossos
Dades tècniques: Cost energètic 1671.033 MJ; Emissió de CO2 -22.561 kg
Residus:
- embalatge: re150101 Envasos de paper i cartró. (component de residu); rendiment 0.372 kg; Codi LER 15 01 01; Massa de l'element 1 kg; Volum 0.001333 m3
