# Assaig d'àrids

- Propietat de l'arxiu: CYPE Ingenieros S.A.
- Format: FIEBDC-3/2016
- Programa: Generador de preus de la construcció. CYPE Ingenieros, S.A.
- Data: 28/05/2025
- Divisa: EUR
- Costos indirectes: 3 %
- IVA: 21 %

## X Control de qualitat i assaigs

### XT Terres i àrids

#### XTA Àrids

**XTA010** U Assaig d'àrids.
Assaigs a realitzar en laboratori acreditat en l'àrea tècnica corresponent, sobre una mostra d'àrids, agafada en obra, per a la determinació de les següents característiques: granulometria segons UNE-EN 933-1 i UNE-EN 933-2.
Inclou: Desplaçament a obra. Presa de mostres. Realització dels assajos. Redacció d'informe dels resultats dels assajos realitzats.
Criteri d'amidament de projecte: Assaig a realitzar, segons documentació del Pla de control de qualitat.

| Codi | Ut | Descripció | Rendiment | Preu | Import |
|---|---|---|---|---|---|
| mt49ari010 | U | Anàlisis granulomètric per tamisat d'una mostra d'àrid per a formigó segons UNE-EN 933-1 i UNE-EN 933-2, inclús desplaçament a obra, presa de mostra i informe de resultats. (material) | 1 | 54.48 | 54.480 |
| % | % | Costos directes complementaris | 2 % | 54.480 | 1.090 |
|  |  | Costos directes |  |  | 55.570 |
