# Barana de seguretat per a protecció de pou de registre obert, durant la seva construcció

- Propietat de l'arxiu: CYPE Ingenieros S.A.
- Format: FIEBDC-3/2016
- Programa: Generador de preus de la construcció. CYPE Ingenieros, S.A.
- Data: 17/06/2024
- Divisa: EUR
- Costos indirectes: 3 %
- IVA: 21 %

## Y Seguretat i salut

### YC Sistemes de protecció col·lectiva

#### YCA Delimitació i protecció de pericons i pous de registre oberts

**YCA025** U Barana de seguretat per a protecció de pou de registre obert, durant la seva construcció.
Protecció de buit obert de pou de registre durant el seu procés de construcció, mitjançant barana de seguretat, d'1 m d'altura i formant un quadrat de 1,20x1,20 m, composta per passamans de tauló petit de fusta de pi de 15x5,2 cm, travesser intermedi de tauló petit de fusta de pi de 15x5,2 cm i entornpeu de tauló de fusta de pi de 20x7,2 cm, tot això fixat amb claus d'acer a quatre muntants de fusta de pi de 7x7 cm col·locats en les seves cantonades i clavats en el terreny. Amortitzable en 4 usos.
Criteri d'amidament de projecte: Nombre d'unitats previstes, segons Estudi o Estudi Bàsic de Seguretat i Salut.
Criteri de mesura d'obra: Es mesurarà el nombre d'unitats realment col·locades segons especificacions d'Estudi o Estudi Bàsic de Seguretat i Salut.

| Codi | Ut | Descripció | Rendiment | Preu | Import |
|---|---|---|---|---|---|
| mt50spa050g | m³ | Tauló petit de fusta de pi, dimensions 15x5,2 cm. (material) | 0.016 | 434 | 6.944 |
| mt50spa050m | m³ | Tauló de fusta de pi, dimensions 20x7,2 cm. (material) | 0.015 | 448.71 | 6.731 |
| mt50spa052a | m | Muntant de fusta de pi, de 7x7 cm. (material) | 1 | 2.65 | 2.650 |
| mt50spa101 | kg | Claus d'acer. (material) | 0.168 | 1.91 | 0.321 |
| mo119 | h | Oficial 1ª Seguretat i Salut. (mà d'obra) | 0.198 | 28.42 | 5.627 |
| mo120 | h | Peó Seguretat i Salut. (mà d'obra) | 0.198 | 23.81 | 4.714 |
| % | % | Costos directes complementaris | 2 % | 26.987 | 0.540 |
|  |  | Costos directes |  |  | 27.527 |

Residus:
- col·locació: mt50spa050g Tauló petit de fusta de pi, dimensions 15x5,2 cm; factor de residu 1
- col·locació: mt50spa050m Tauló de fusta de pi, dimensions 20x7,2 cm; factor de residu 1
- col·locació: mt50spa052a Muntant de fusta de pi, de 7x7 cm; factor de residu 1
- col·locació: mt50spa101 Claus d'acer; factor de residu 0.0045

## Recursos

**mt50spa050g** m³ Tauló petit de fusta de pi, dimensions 15x5,2 cm
Dades tècniques: Cost energètic 78108.000 MJ; Emissió de CO2 -1069.500 kg; Codi LER 17 02 01; Massa de l'element 575 kg; Volum 0.522727 m3

**mt50spa050m** m³ Tauló de fusta de pi, dimensions 20x7,2 cm
Dades tècniques: Cost energètic 78108.000 MJ; Emissió de CO2 -1069.500 kg; Codi LER 17 02 01; Massa de l'element 575 kg; Volum 0.522727 m3

**mt50spa052a** m Muntant de fusta de pi, de 7x7 cm
Dades tècniques: Cost energètic 382.729 MJ; Emissió de CO2 -5.241 kg; Codi LER 17 02 01; Massa de l'element 2.8175 kg; Volum 0.002561 m3

**mt50spa101** kg Claus d'acer
Dades tècniques: Cost energètic 9.830 MJ; Emissió de CO2 0.510 kg; Codi LER 17 04 05; Massa de l'element 1 kg; Volum 0.000476 m3
