# Plataforma per a protecció de pas de vehicles sobre rases

- Propietat de l'arxiu: CYPE Ingenieros S.A.
- Format: FIEBDC-3/2016
- Programa: Generador de preus de la construcció. CYPE Ingenieros, S.A.
- Data: 17/06/2024
- Divisa: EUR
- Costos indirectes: 3 %
- IVA: 21 %

## Y Seguretat i salut

### YC Sistemes de protecció col·lectiva

#### YCB Delimitació i protecció de vores d'excavació

**YCB050** m² Plataforma per a protecció de pas de vehicles sobre rases.
Protecció de pas de vehicles sobre rases obertes en calçada, mitjançant plataforma de xapa d'acer de 10 mm de gruix, amortitzable en 150 usos, recolzada sobre manta antiroca com a material amortidor. Inclús ciment ràpid per evitar la vibració de la xapa al pas dels vehicles.
Criteri d'amidament de projecte: Superfície mesurada segons Estudi o Estudi Bàsic de Seguretat i Salut.
Criteri de mesura d'obra: S'amidarà la superfície realment muntada segons especificacions d'Estudi o Estudi Bàsic de Seguretat i Salut.

| Codi | Ut | Descripció | Rendiment | Preu | Import |
|---|---|---|---|---|---|
| mt50spm050a | m² | Xapa d'acer de 10 mm d'espessor, per a protecció de rases, pous o buits horitzontals. (material) | 0.007 | 69.15 | 0.484 |
| mt50spm055a | m² | Manta antiroca, de fibres sintètiques, de 6 mm d'espessor, pes 900 g/m². (material) | 0.17 | 4.12 | 0.700 |
| mt09pce030 | kg | Ciment ràpid CNR4 segons UNE 80309, en sacs. (material) | 0.84 | 0.18 | 0.151 |
| mq04cag010a | h | Camió amb grua de fins a 6 t. (maquinària) | 0.011 | 56.47 | 0.621 |
| mo120 | h | Peó Seguretat i Salut. (mà d'obra) | 0.132 | 23.81 | 3.143 |
| % | % | Costos directes complementaris | 2 % | 5.099 | 0.102 |
|  |  | Costos directes |  |  | 5.201 |

Residus:
- col·locació: mt50spm050a Xapa d'acer de 10 mm d'espessor, per a protecció de rases, pous o buits horitzontals; factor de residu 1
- col·locació: mt50spm055a Manta antiroca, de fibres sintètiques, de 6 mm d'espessor, pes 900 g/m²; factor de residu 1
- col·locació: mt09pce030 Ciment ràpid CNR4 segons UNE 80309, en sacs; factor de residu 0.0063

## Recursos

**mt50spm050a** m² Xapa d'acer de 10 mm d'espessor, per a protecció de rases, pous o buits horitzontals
Dades tècniques: Cost energètic 766.740 MJ; Emissió de CO2 39.780 kg; Codi LER 17 04 05; Massa de l'element 78 kg; Volum 0.037143 m3

**mt50spm055a** m² Manta antiroca, de fibres sintètiques, de 6 mm d'espessor, pes 900 g/m²
Dades tècniques: Cost energètic 71.386 MJ; Emissió de CO2 3.009 kg; Codi LER 17 02 03; Massa de l'element 0.9 kg; Volum 0.0015 m3

**mt09pce030** kg Ciment ràpid CNR4 segons UNE 80309, en sacs
Dades tècniques: Cost energètic 7.174 MJ; Emissió de CO2 0.904 kg; Codi LER 17 01 01; Massa de l'element 1 kg; Volum 0.000667 m3
Residus:
- embalatge: re150101 Envasos de paper i cartró. (component de residu); rendiment 0.014 kg; Codi LER 15 01 01; Massa de l'element 1 kg; Volum 0.001333 m3
- embalatge: re170201 Fusta. (component de residu); rendiment 0.001 kg; Codi LER 17 02 01; Massa de l'element 1 kg; Volum 0.000909 m3
- embalatge: re170203 Plàstic. (component de residu); rendiment 0.003 kg; Codi LER 17 02 03; Massa de l'element 1 kg; Volum 0.001667 m3
