# Topall per a protecció de camions durant la descàrrega en vores d'excavació

- Propietat de l'arxiu: CYPE Ingenieros S.A.
- Format: FIEBDC-3/2016
- Programa: Generador de preus de la construcció. CYPE Ingenieros, S.A.
- Data: 17/06/2024
- Divisa: EUR
- Costos indirectes: 3 %
- IVA: 21 %

## Y Seguretat i salut

### YC Sistemes de protecció col·lectiva

#### YCB Delimitació i protecció de vores d'excavació

**YCB060** m Topall per a protecció de camions durant la descàrrega en vores d'excavació.
Protecció enfront de la caiguda de camions en vores d'excavació, durant els treballs de descàrrega directa de formigó o materials de reblert, formada per topall compost per 2 taulons de fusta de pi de 25x7,5 cm, amortitzables en 4 usos i perfils d'acer UNE-EN 10025 S275JR, laminat en calent, de la sèrie IPN 200, galvanitzat en calent, de 1 m de longitud, clavats en el terreny cada 2,0 m, amortitzables en 150 usos. Inclús elements d'acer per a acoblament dels taulons.
Criteri d'amidament de projecte: Longitud mesurada segons Estudi o Estudi Bàsic de Seguretat i Salut.
Criteri de mesura d'obra: S'amidarà la longitud realment muntada segons especificacions d'Estudi o Estudi Bàsic de Seguretat i Salut.

| Codi | Ut | Descripció | Rendiment | Preu | Import |
|---|---|---|---|---|---|
| mt50spa050o | m³ | Tauló de fusta de pi, dimensions 25x7,5 cm. (material) | 0.009 | 448.71 | 4.038 |
| mt07emr511a | kg | Ferraments d'acer galvanitzat tipus DX51D+Z275N i cargols rosca-xapa d'acer zincat, per a encaix d'estructures de fusta, per a classes de servei 1 i 2 segons UNE-EN 1995-1-1. (material) | 0.5 | 11.65 | 5.825 |
| mt07ala110gb | m | Perfil d'acer UNE-EN 10025 S275JR, sèrie IPN 200, laminat en calent, amb recobriment galvanitzat, per aplicacions estructurals. Treballat i muntat en taller, per a col·locar en obra. (material) | 0.005 | 91.03 | 0.455 |
| mt27pfi010 | l | Emprimació d'assecat ràpid, formulada amb resines alquídiques modificades i fosfat de zinc. (material) | 0.002 | 4.9 | 0.010 |
| mo119 | h | Oficial 1ª Seguretat i Salut. (mà d'obra) | 0.132 | 28.42 | 3.751 |
| mo120 | h | Peó Seguretat i Salut. (mà d'obra) | 0.132 | 23.81 | 3.143 |
| % | % | Costos directes complementaris | 2 % | 17.222 | 0.344 |
|  |  | Costos directes |  |  | 17.566 |

Residus:
- col·locació: mt50spa050o Tauló de fusta de pi, dimensions 25x7,5 cm; factor de residu 1
- col·locació: mt07emr511a; factor de residu 0.0045
- col·locació: mt07ala110gb; factor de residu 0.00994175
- col·locació: mt27pfi010 Emprimació d'assecat ràpid, formulada amb resines alquídiques modificades i fosfat de zinc; factor de residu 0.06

## Recursos

**mt50spa050o** m³ Tauló de fusta de pi, dimensions 25x7,5 cm
Dades tècniques: Cost energètic 78108.000 MJ; Emissió de CO2 -1069.500 kg; Codi LER 17 02 01; Massa de l'element 575 kg; Volum 0.522727 m3

**mt07emr511a** kg Ferraments d'acer galvanitzat tipus DX51D+Z275N i cargols rosca-xapa d'acer zincat
Dades tècniques: Cost energètic 25.100 MJ; Emissió de CO2 2.560 kg; Codi LER 17 04 05; Massa de l'element 1 kg; Volum 0.000476 m3

**mt07ala110gb** m Perfil d'acer UNE-EN 10025 S275JR
Dades tècniques: Cost energètic 258.529 MJ; Emissió de CO2 13.413 kg; Codi LER 17 04 05; Massa de l'element 26.3 kg; Volum 0.012524 m3

**mt27pfi010** l Emprimació d'assecat ràpid, formulada amb resines alquídiques modificades i fosfat de zinc
Dades tècniques: Cost energètic 114.556 MJ; Emissió de CO2 4.598 kg; Codi LER 17 09 04; Massa de l'element 1.406 kg; Volum 0.000937 m3
Residus:
- embalatge: re150104 Envasos metàl·lics. (component de residu); rendiment 0.042 kg; Codi LER 15 01 04; Massa de l'element 1 kg; Volum 0.001667 m3
