# Línia d'ancoratge horitzontal temporal, de cinta de polièster, fixada a suport metàl·lic

- Propietat de l'arxiu: CYPE Ingenieros S.A.
- Format: FIEBDC-3/2016
- Programa: Generador de preus de la construcció. CYPE Ingenieros, S.A.
- Data: 17/06/2024
- Divisa: EUR
- Costos indirectes: 3 %
- IVA: 21 %

## Y Seguretat i salut

### YC Sistemes de protecció col·lectiva

#### YCL Línies i dispositius d'ancoratge

**YCL152** U Línia d'ancoratge horitzontal temporal, de cinta de polièster, fixada a suport metàl·lic.
Subministrament, col·locació i desmuntatge de línia d'ancoratge horitzontal temporal, de cinta de polièster, de 10 m de longitud, per assegurar a un operari, classe C, composta per 2 dispositius d'ancoratge d'acer galvanitzat, format cadascun d'ells per placa d'ancoratge, dues abraçadores quadrades, virolles i femelles d'acer, amortitzables en 3 usos, per a fixació a suport metàl·lic i 1 cinta de polièster de 35 mm d'amplada i 10 m de longitud, amb tensor amb mecanisme de bloqueig antiretorn i mosquetó en tots dos extrems, amortitzable en 3 usos.
Criteri d'amidament de projecte: Nombre d'unitats previstes, segons Estudi o Estudi Bàsic de Seguretat i Salut.
Criteri de mesura d'obra: Es mesurarà el nombre d'unitats realment col·locades segons especificacions d'Estudi o Estudi Bàsic de Seguretat i Salut.

| Codi | Ut | Descripció | Rendiment | Preu | Import |
|---|---|---|---|---|---|
| mt50spd050b | U | Dispositiu d'ancoratge d'acer galvanitzat, format per placa d'ancoratge, dues abraçadores quadrades, virolles i femelles d'acer, amortitzable en 3 usos, per a fixació a suport metàl·lic. (material) | 0.66 | 26.48 | 17.477 |
| mt50spl210b | U | Cinta de polièster de 35 mm d'amplada i 10 m de longitud, amb tensor amb mecanisme de bloqueig antiretorn i mosquetó en tots dos extrems, amortitzable en 3 usos. (material) | 0.33 | 120.64 | 39.811 |
| mo119 | h | Oficial 1ª Seguretat i Salut. (mà d'obra) | 0.079 | 28.42 | 2.245 |
| mo120 | h | Peó Seguretat i Salut. (mà d'obra) | 0.119 | 23.81 | 2.833 |
| % | % | Costos directes complementaris | 2 % | 62.366 | 1.247 |
|  |  | Costos directes |  |  | 63.613 |

Residus:
- col·locació: mt50spd050b; factor de residu 1

## Recursos

**mt50spd050b** U Dispositiu d'ancoratge d'acer galvanitzat
Dades tècniques: Cost energètic 57.730 MJ; Emissió de CO2 5.888 kg; Codi LER 17 04 05; Massa de l'element 2.3 kg; Volum 0.001095 m3
