# Dispositiu d'ancoratge metàl·lic encastat en roca

- Propietat de l'arxiu: CYPE Ingenieros S.A.
- Format: FIEBDC-3/2016
- Programa: Generador de preus de la construcció. CYPE Ingenieros, S.A.
- Data: 17/06/2024
- Divisa: EUR
- Costos indirectes: 3 %
- IVA: 21 %

## Y Seguretat i salut

### YC Sistemes de protecció col·lectiva

#### YCL Línies i dispositius d'ancoratge

**YCL235** U Dispositiu d'ancoratge metàl·lic encastat en roca.
Dispositiu d'ancoratge per encastar en roca, format per cilindre d'acer galvanitzat de 30 mm de diàmetre i falca allotjada a la ranura del cilindre, amortitzable en 1 ús, encastat en perforació de 35 mm de diàmetre i 36 cm de profunditat, per assegurar a un operari.
Criteri d'amidament de projecte: Nombre d'unitats previstes, segons Estudi o Estudi Bàsic de Seguretat i Salut.
Criteri de mesura d'obra: Es mesurarà el nombre d'unitats realment col·locades segons especificacions d'Estudi o Estudi Bàsic de Seguretat i Salut.

| Codi | Ut | Descripció | Rendiment | Preu | Import |
|---|---|---|---|---|---|
| mt50spd080a | U | Dispositiu d'ancoratge per encastar en roca, format per cilindre d'acer galvanitzat de 30 mm de diàmetre i falca allotjada a la ranura del cilindre, classe A1, per a col·locació en perforació de 35 mm de diàmetre i 36 cm de profunditat. (material) | 1 | 97.9 | 97.900 |
| mq05mai040 | h | Martell elèctric. (maquinària) | 0.22 | 3.2 | 0.704 |
| mo120 | h | Peó Seguretat i Salut. (mà d'obra) | 0.198 | 23.81 | 4.714 |
| % | % | Costos directes complementaris | 2 % | 103.318 | 2.066 |
|  |  | Costos directes |  |  | 105.384 |
