# Passarel·la de vianants de circulació

- Propietat de l'arxiu: CYPE Ingenieros S.A.
- Format: FIEBDC-3/2016
- Programa: Generador de preus de la construcció. CYPE Ingenieros, S.A.
- Data: 17/06/2024
- Divisa: EUR
- Costos indirectes: 3 %
- IVA: 21 %

## Y Seguretat i salut

### YC Sistemes de protecció col·lectiva

#### YCM Escales, marquesines, passarel·les i plataformes

**YCM050** m Passarel·la de vianants de circulació.
Protecció de pas de vianants entre dos punts de l'estructura situats al mateix nivell, salvant buits de 3 m de longitud màxima, mitjançant passarel·la de circulació de fusta de pi, de 1,00 m d'amplada útil, amb plataforma formada per taulons de 20x7,2 cm, cosits per clavaó, amb 400 kg de capacitat de càrrega, baranes laterals d'1,00 m d'altura formades per entornpeus de taulons de 15x5,2 cm, passamans laterals de taula de 12x2,7 cm, amb travesser lateral de taulons de 15x5,2 cm, tot això fixat amb claus d'acer a muntants de fusta de 7x7 cm col·locats cada metre al llarg dels laterals de la plataforma, amortitzable en 3 usos, recolzada en l'estructura. Inclús ancoratges i fleixos d'acer galvanitzat per a la fixació de la passarel·la al forjat.
Criteri d'amidament de projecte: Longitud mesurada segons Estudi o Estudi Bàsic de Seguretat i Salut.
Criteri de mesura d'obra: S'amidarà la longitud realment muntada segons especificacions d'Estudi o Estudi Bàsic de Seguretat i Salut.

| Codi | Ut | Descripció | Rendiment | Preu | Import |
|---|---|---|---|---|---|
| mt50spa050m | m³ | Tauló de fusta de pi, dimensions 20x7,2 cm. (material) | 0.024 | 448.71 | 10.769 |
| mt50spa050g | m³ | Tauló petit de fusta de pi, dimensions 15x5,2 cm. (material) | 0.01 | 434 | 4.340 |
| mt50spa050a | m³ | Taula de fusta de pi, dimensions 12x2,7 cm. (material) | 0.002 | 441.36 | 0.883 |
| mt50spa052a | m | Muntant de fusta de pi, de 7x7 cm. (material) | 1.333 | 2.65 | 3.532 |
| mt50spa101 | kg | Claus d'acer. (material) | 0.064 | 1.91 | 0.122 |
| mt08eme051b | m | Fleix d'acer galvanitzat, de fixació. (material) | 0.1 | 0.3 | 0.030 |
| mt26ahi106a | U | Ancoratge mecànic tipus cargol de cap aixamfranat amb estrella interior de sis puntes per a clau Torx, d'acer galvanitzat, 8x65 15/-/-, de 8 mm de diàmetre i 65 mm de longitud, per a fixació sobre elements de formigó, fissurats o no fissurats. (material) | 0.5 | 2.09 | 1.045 |
| mo119 | h | Oficial 1ª Seguretat i Salut. (mà d'obra) | 0.396 | 28.42 | 11.254 |
| mo120 | h | Peó Seguretat i Salut. (mà d'obra) | 0.198 | 23.81 | 4.714 |
| % | % | Costos directes complementaris | 2 % | 36.689 | 0.734 |
|  |  | Costos directes |  |  | 37.423 |

Residus:
- col·locació: mt50spa050m Tauló de fusta de pi, dimensions 20x7,2 cm; factor de residu 1
- col·locació: mt50spa050g Tauló petit de fusta de pi, dimensions 15x5,2 cm; factor de residu 1
- col·locació: mt50spa050a Taula de fusta de pi, dimensions 12x2,7 cm; factor de residu 1
- col·locació: mt50spa052a Muntant de fusta de pi, de 7x7 cm; factor de residu 1
- col·locació: mt50spa101 Claus d'acer; factor de residu 0.0045
- col·locació: mt08eme051b Fleix d'acer galvanitzat, de fixació; factor de residu 1
- col·locació: mt26ahi106a; factor de residu 0.0188

## Recursos

**mt50spa050m** m³ Tauló de fusta de pi, dimensions 20x7,2 cm
Dades tècniques: Cost energètic 78108.000 MJ; Emissió de CO2 -1069.500 kg; Codi LER 17 02 01; Massa de l'element 575 kg; Volum 0.522727 m3

**mt50spa050g** m³ Tauló petit de fusta de pi, dimensions 15x5,2 cm
Dades tècniques: Cost energètic 78108.000 MJ; Emissió de CO2 -1069.500 kg; Codi LER 17 02 01; Massa de l'element 575 kg; Volum 0.522727 m3

**mt50spa050a** m³ Taula de fusta de pi, dimensions 12x2,7 cm
Dades tècniques: Cost energètic 78108.000 MJ; Emissió de CO2 -1069.500 kg; Codi LER 17 02 01; Massa de l'element 575 kg; Volum 0.522727 m3

**mt50spa052a** m Muntant de fusta de pi, de 7x7 cm
Dades tècniques: Cost energètic 382.729 MJ; Emissió de CO2 -5.241 kg; Codi LER 17 02 01; Massa de l'element 2.8175 kg; Volum 0.002561 m3

**mt50spa101** kg Claus d'acer
Dades tècniques: Cost energètic 9.830 MJ; Emissió de CO2 0.510 kg; Codi LER 17 04 05; Massa de l'element 1 kg; Volum 0.000476 m3

**mt08eme051b** m Fleix d'acer galvanitzat, de fixació
Dades tècniques: Cost energètic 3.93e-05 MJ; Emissió de CO2 2.04e-06 kg; Codi LER 17 04 05; Massa de l'element 0.000004 kg

**mt26ahi106a** U Ancoratge mecànic tipus cargol de cap aixamfranat amb estrella interior de sis puntes per a clau Torx
Dades tècniques: Cost energètic 3.050 MJ; Emissió de CO2 0.184 kg; Codi LER 17 04 05; Massa de l'element 0.025 kg; Volum 0.000012 m3
Residus:
- embalatge: re170203 Plàstic. (component de residu); rendiment 0.025 kg; Codi LER 17 02 03; Massa de l'element 1 kg; Volum 0.001667 m3
