# Clos provisional de solar amb plaques prefabricades de formigó

- Propietat de l'arxiu: CYPE Ingenieros S.A.
- Format: FIEBDC-3/2016
- Programa: Generador de preus de la construcció. CYPE Ingenieros, S.A.
- Data: 17/06/2024
- Divisa: EUR
- Costos indirectes: 3 %
- IVA: 21 %

## Y Seguretat i salut

### YC Sistemes de protecció col·lectiva

#### YCR Tanca provisional de solar

**YCR040** m Clos provisional de solar amb plaques prefabricades de formigó.
Clos provisional de solar, de 2 m d'altura, compost per plaques alleugerides de formigó armat, de 1,92x0,40 m i 4 cm de gruix, amortitzables en 5 usos, i suports prefabricats de formigó armat, de 2,5 m de longitud i 12x14 cm de secció, ancorats al terreny mitjançant daus de formigó HM-20/P/20/X0 de 60x60x60 cm, cada 2,0 m, amortitzables en 5 usos.
Criteri d'amidament de projecte: Longitud mesurada segons Estudi o Estudi Bàsic de Seguretat i Salut.
Criteri de mesura d'obra: S'amidarà la longitud realment muntada segons especificacions d'Estudi o Estudi Bàsic de Seguretat i Salut.

| Codi | Ut | Descripció | Rendiment | Preu | Import |
|---|---|---|---|---|---|
| mt50spv065 | U | Placa alleugerida de formigó armat de 1,92x0,4 m i 4 cm de gruix. (material) | 0.5 | 11.33 | 5.665 |
| mt50spv060a | U | Pal prefabricat de formigó armat de 2,5 m de longitud i 12x14 cm de secció. (material) | 0.14 | 26.62 | 3.727 |
| mt10hmf010tLc | m³ | Formigó HM-20/P/20/X0, fabricat en central. (material) | 0.151 | 83.57 | 12.619 |
| mo119 | h | Oficial 1ª Seguretat i Salut. (mà d'obra) | 0.659 | 28.42 | 18.729 |
| mo120 | h | Peó Seguretat i Salut. (mà d'obra) | 0.659 | 23.81 | 15.691 |
| % | % | Costos directes complementaris | 2 % | 56.431 | 1.129 |
|  |  | Costos directes |  |  | 57.560 |

Residus:
- col·locació: mt50spv065 Placa alleugerida de formigó armat de 1,92x0,4 m i 4 cm de gruix; factor de residu 1
- col·locació: mt50spv060a Pal prefabricat de formigó armat de 2,5 m de longitud i 12x14 cm de secció; factor de residu 1
- col·locació: mt10hmf010tLc Formigó HM-20/P/20/X0, fabricat en central; factor de residu 0.00139589

## Recursos

**mt50spv065** U Placa alleugerida de formigó armat de 1,92x0,4 m i 4 cm de gruix
Dades tècniques: Cost energètic 62.370 MJ; Emissió de CO2 8.190 kg; Codi LER 17 01 01; Massa de l'element 63 kg; Volum 0.042 m3

**mt50spv060a** U Pal prefabricat de formigó armat de 2,5 m de longitud i 12x14 cm de secció
Dades tècniques: Cost energètic 79.200 MJ; Emissió de CO2 10.400 kg; Codi LER 17 01 01; Massa de l'element 80 kg; Volum 0.053333 m3

**mt10hmf010tLc** m³ Formigó HM-20/P/20/X0, fabricat en central
Dades tècniques: Cost energètic 1840.000 MJ; Emissió de CO2 230.000 kg; Codi LER 17 01 01; Massa de l'element 2300 kg; Volum 1.533333 m3
