# Escapçat d'estaca prefabricada de formigó armat

- Propietat de l'arxiu: CYPE INGENIEROS, S.A.
- Format: FIEBDC-3/2002
- Divisa: EUR
- Costos indirectes: 3.00 %
- IVA: 21.00 %

## C Fonamentacions

### CP Profundes

#### CPP Pilons prefabricats

**CPP090** m Escapçat d'estaca prefabricada de formigó armat.
Escapçat de piló prefabricat de formigó armat, de 22,5 cm de diàmetre, mitjançant la neteja i eliminació del formigó de cap del piló que pugui haver quedat ressentit pel copejament de la massa i no reuneixi les característiques mecàniques necessàries, amb escapçador hidràulic, i càrrega de la runa procedent de l'escapçat sobre camió o contenidor.
Inclou: Escapçada. Doblegat d'armadures. Neteja i càrrega de la runa procedent de l'escapçat sobre camió o contenidor.
Criteri d'amidament de projecte: Longitud mesurada segons documentació gràfica de Projecte, considerant una altura d'un metre en cadascun dels pilons.
Criteri de mesura d'obra: Es mesurarà la longitud realment executada segons especificacions de Projecte.

| Codi | Ut | Descripció | Rendiment | Preu | Import |
|---|---|---|---|---|---|
| mq01exn060 | h | Retroexcavadora sobre pneumàtics, de 85 kW, equipada amb escapçador hidràulic per a pilons. (maquinària) | 0.090 | 72.80 | 6.55 |
| mq01exn010i | h | Miniretroexcavadora sobre pneumàtics, de 37,5 kW. (maquinària) | 0.006 | 51.18 | 0.31 |
| mo112 | h | Peó especialitzat construcció. (mà d'obra) | 0.108 | 24.59 | 2.66 |
| % | % | Costos directes complementaris | 2 % | 9.52 | 0.19 |
|  |  | Costos directes |  |  | 9.71 |
