# Desmuntatge de peça d'armadura de fusta en coberta

- Propietat de l'arxiu: CYPE INGENIEROS, S.A.
- Format: FIEBDC-3/2002
- Divisa: EUR
- Costos indirectes: 3.00 %
- IVA: 21.00 %

## D Demolicions

### DE Estructures

#### DEM Fusta

**DEM130** m Desmuntatge de peça d'armadura de fusta en coberta.
Desmuntatge de parell de 8x8 cm de secció, d'armadura de fusta en coberta, amb mitjans manuals i motoserra, i càrrega manual sobre camió o contenidor.
Criteri de valoració econòmica: El preu inclou el desmuntatge dels elements de fixació.
Inclou: Desmuntatge de l'element. Retirada i apilament del material desmuntat. Neteja de les restes de l'obra. Càrrega manual del material desmuntat sobre camió o contenidor.
Criteri d'amidament de projecte: Longitud mesurada segons documentació gràfica de Projecte.
Criteri de mesura d'obra: S'amidarà la longitud realment desmuntada segons especificacions de Projecte.

| Codi | Ut | Descripció | Rendiment | Preu | Import |
|---|---|---|---|---|---|
| mq09sie010 | h | Serra de cadena a benzina, de 50 cm d'espasa i 2 kW de potència. (maquinària) | 0.219 | 3.36 | 0.74 |
| mo058 | h | Ajudant fuster. (mà d'obra) | 1.050 | 25.48 | 26.75 |
| mo113 | h | Peó ordinari construcció. (mà d'obra) | 1.050 | 23.81 | 25.00 |
| % | % | Costos directes complementaris | 2 % | 52.49 | 1.05 |
|  |  | Costos directes |  |  | 53.54 |
