# Desmuntatge de conjunt de mobiliari de cuina

- Propietat de l'arxiu: CYPE INGENIEROS, S.A.
- Format: FIEBDC-3/2002
- Divisa: EUR
- Costos indirectes: 3.00 %
- IVA: 21.00 %

## D Demolicions

### DS Equipament

#### DSC Cuines

**DSC020** m Desmuntatge de conjunt de mobiliari de cuina.
Desmuntatge de conjunt de mobiliari de cuina, amb mitjans manuals, i recuperació, aplec i muntatge del material en el mateix emplaçament, sense afectar a l'estabilitat dels elements resistents als quals puguin estar units, i càrrega manual sobre camió o contenidor.
Criteri de valoració econòmica: El preu inclou el desmuntatge dels accessoris.
Inclou: Desmuntatge de l'element. Classificació i etiquetatge. Aplec dels materials a reutilitzar. Reposició de l'element. Retirada i aplec de les restes d'obra. Neteja de les restes de l'obra. Càrrega manual de les restes d'obra sobre camió o contenidor.
Criteri d'amidament de projecte: Longitud mesurada segons documentació gràfica de Projecte.
Criteri de mesura d'obra: S'amidarà la longitud realment desmuntada segons especificacions de Projecte.

| Codi | Ut | Descripció | Rendiment | Preu | Import |
|---|---|---|---|---|---|
| mo020 | h | Oficial 1ª construcció. (mà d'obra) | 1.726 | 28.42 | 49.05 |
| mo077 | h | Ajudant construcció. (mà d'obra) | 1.726 | 25.28 | 43.63 |
| mo113 | h | Peó ordinari construcció. (mà d'obra) | 1.079 | 23.81 | 25.69 |
| % | % | Costos directes complementaris | 2 % | 118.37 | 2.37 |
|  |  | Costos directes |  |  | 120.74 |
