# Mur estructural de bales de palla col·locades en entramat lleuger de fusta. Sistema CUT

- Propietat de l'arxiu: CYPE INGENIEROS, S.A.
- Format: FIEBDC-3/2002
- Divisa: EUR
- Costos indirectes: 3.00 %
- IVA: 21.00 %

## E Estructures

### EM Fusta

#### EMI Sistemes "in situ" de construccions amb fusta i palla

**EMI010** m³ Mur estructural de bales de palla col·locades en entramat lleuger de fusta. Sistema CUT.
Mur estructural exterior, de 37 cm d'espessor, de bales de palla d'arròs, blat i sègol, de 37x47x120 cm, densitat entre 115 i 120 kg/m³ i una humitat relativa menor de 15%, sense llavors, embalades mecànicament amb cordons de lligat amb càrrega de ruptura > 120 kPa; col·locació en filades i a pressió, amb llates de fusta serrada per a palets cargolades als muntants d'un entramat lleuger de fusta, segons sistema CUT. Inclús làmina altament transpirable impermeable a l'aigua de pluja, per a protecció temporal de les bales de palla enfront dels agents atmosfèrics.
Criteri de valoració econòmica: El preu no inclou l'entramat lleuger de fusta, la resolució de cantonades, l'execució i el segellat dels junts, el revestiment ni el cèrcol perimetral.
Inclou: Descàrrega en obra. Aplec en la zona designada. Tall i raspallat de les bales de palla. Col·locació de les bales de palla per filades. Travament de les bales de palla. Tall dels cordons de lligat. Resolució de trobades. Col·locació de la làmina de protecció. Retirada de la làmina de protecció.
Criteri d'amidament de projecte: Volum mesurat segons documentació gràfica de Projecte, deduint tots els buits.
Criteri de mesura d'obra: Es mesurarà el volum realment executat segons especificacions de Projecte.

| Codi | Ut | Descripció | Rendiment | Preu | Import |
|---|---|---|---|---|---|
| mt07emi010a | U | Bala de palla d'arròs, blat i sègol, de 37x47x120 cm, densitat entre 115 i 120 kg/m³ i una humitat relativa menor de 15%, sense llavors, embalada mecànicament amb cordons de lligat amb càrrega de ruptura > 120 kPa, Euroclasse E de reacció al foc segons UNE-EN 13501-1. (material) | 5.000 | 2.10 | 10.50 |
| mt07emi020a | m³ | Fusta serrada de pi silvestre (Pinus sylvestris) procedent d'Espanya per a palets, de varies dimensions, amb tractament fungicida i amb un contingut d'humitat inferior al 22%, segons UNE-EN 12246 (material) | 0.016 | 350.00 | 5.60 |
| mt07emr500c2500 | U | Repercussió, per m³ de d'entramat lleuger de fusta, de cargols rosca-fusta d'acer inoxidable AISI 304, per a classes de servei 1, 2 i 3 segons UNE-EN 1995-1-1. (material) | 0.100 | 25.00 | 2.50 |
| mt15mbv040 | m² | Làmina altament transpirable impermeable a l'aigua de pluja, de polietilè d'alta densitat (PEAD/HDPE), de 0,4 mm d'espessor i 124 g/m², de 0,02 m de gruix d'aire equivalent enfront de la difusió de vapor d'aigua, segons UNE-EN 1931, estanquitat a l'aigua classe W1 segons UNE-EN 1928, Euroclasse E de reacció al foc, segons UNE-EN 13501-1, subministrada en rotllos de 1,50x50 m, segons UNE-EN 13859-2. (material) | 0.400 | 2.00 | 0.80 |
| mo048 | h | Oficial 1ª muntador d'estructura de fusta. (mà d'obra) | 0.899 | 29.64 | 26.65 |
| mo095 | h | Ajudant muntador d'estructura de fusta. (mà d'obra) | 1.798 | 26.36 | 47.40 |
| % | % | Costos directes complementaris | 2 % | 93.45 | 1.87 |
|  |  | Costos directes |  |  | 95.32 |
