# Biga de fusta massissa amb empalmaments per unió dentada (KVH)

- Propietat de l'arxiu: CYPE INGENIEROS, S.A.
- Format: FIEBDC-3/2002
- Divisa: EUR
- Costos indirectes: 3.00 %
- IVA: 21.00 %

## E Estructures

### EM Fusta

#### EMV Bigues

**EMV320** m Biga de fusta massissa amb empalmaments per unió dentada (KVH).
Biga de fusta massissa amb empalmaments per unió dentada (KVH) amb adhesiu de poliuretà sense urea-formaldehid, de pi silvestre (Pinus sylvestris) procedent del Nord i Nord-est d'Europa amb certificat PEFC, de 100x200 mm de secció, classe resistent C24 i classe E1 en emissió de formaldehid segons UNE-EN 14080; per a classe d'ús 1 segons UNE-EN 335, amb protecció davant d'agents biòtics que es correspon amb la classe de penetració NP1 segons UNE-EN 351-1, amb acabat raspallat.
Inclou: Replanteig i marcat d'eixos, en els punts de suport de les bigues. Col·locació i fixació provisional de la biga. Aplomat i anivellació. Execució de les unions. Comprovació final de l'aplomat i dels nivells.
Criteri d'amidament de projecte: Longitud mesurada segons documentació gràfica de Projecte, incloent els acords.
Criteri de mesura d'obra: Es mesurarà la longitud realment executada segons especificacions de Projecte, incloent els acords. Es consideren inclosos tots els elements integrants de l'estructura senyalats en els plànols i detalls del Projecte.

| Codi | Ut | Descripció | Rendiment | Preu | Import |
|---|---|---|---|---|---|
| mt07mek010aE1aa | m³ | Fusta massissa amb empalmaments per unió dentada (KVH) amb adhesiu de poliuretà sense urea-formaldehid, de pi silvestre (Pinus sylvestris) procedent del Nord i Nord-est d'Europa amb certificat PEFC per a bigues, de fins a 14 m de longitud, de 100x200 mm de secció, classe resistent C24, segons UNE-EN 14080; per a classe d'ús 1 segons UNE-EN 335, amb protecció davant d'agents biòtics que es correspon amb la classe de penetració NP1 segons UNE-EN 351-1, amb acabat raspallat (material) | 0.020 | 598.98 | 11.98 |
| op00cla010 |  | Clavadora pneumàtica. | 1.000 | 0.00 | 0.00 |
| op00cep010 |  | Garlopa. | 1.000 | 0.00 | 0.00 |
| mo048 | h | Oficial 1ª muntador d'estructura de fusta. (mà d'obra) | 0.171 | 29.64 | 5.07 |
| mo095 | h | Ajudant muntador d'estructura de fusta. (mà d'obra) | 0.085 | 26.36 | 2.24 |
| % | % | Costos directes complementaris | 2 % | 19.29 | 0.39 |
|  |  | Costos directes |  |  | 19.68 |
