# Morter tipus Grout per a ompliment, per abocament, de recolzaments estructurals

- Propietat de l'arxiu: CYPE INGENIEROS, S.A.
- Format: FIEBDC-3/2002
- Divisa: EUR
- Costos indirectes: 3.00 %
- IVA: 21.00 %

## E Estructures

### EP Formigó prefabricat

#### EPS Pilars

**EPS030** l Morter tipus Grout per a ompliment, per abocament, de recolzaments estructurals.
Morter cimentós fluid d'altes prestacions mecàniques i de retracció compensada, Webertec Grout 850 "WEBER", amb una resistència a compressió a 28 dies major o igual a 89 N/mm², utilitzat en l'ompliment per abocament de recolzaments estructurals.
Inclou: Replanteig. Neteja de la zona d'aplicació. Preparació de la mescla. Abocament del morter en capes successives. Cura del morter. Neteja de les restes generades.
Criteri d'amidament de projecte: Volum mesurat segons documentació gràfica de Projecte.
Criteri de mesura d'obra: Es mesurarà el volum realment executat segons especificacions de Projecte.

| Codi | Ut | Descripció | Rendiment | Preu | Import |
|---|---|---|---|---|---|
| mt09rew080c | kg | Morter cimentós fluid d'altes prestacions mecàniques i de retracció compensada, Webertec Grout 850 "WEBER", amb una resistència a compressió a 28 dies major o igual a 89 N/mm², compost de ciment, additius especials i àrids seleccionats, per a ús general, per a ancoratges i reblert de 2 a 30 mm de gruix, segons UNE-EN 1504-6. (material) | 1.950 | 0.78 | 1.52 |
| mo020 | h | Oficial 1ª construcció. (mà d'obra) | 0.006 | 29.67 | 0.18 |
| mo113 | h | Peó ordinari construcció. (mà d'obra) | 0.006 | 24.86 | 0.15 |
| % | % | Costos directes complementaris | 2 % | 1.85 | 0.04 |
|  |  | Costos directes |  |  | 1.89 |
