# Revestiment exterior de façana ventilada, de lamel·les de compòsit (WPC)

- Propietat de l'arxiu: CYPE INGENIEROS, S.A.
- Format: FIEBDC-3/2002
- Divisa: EUR
- Costos indirectes: 3.00 %
- IVA: 21.00 %

## F Façanes i particions

### FA Façanes ventilades

#### FAW Revestiment exterior de lamel·les de compòsit

**FAW005** m² Revestiment exterior de façana ventilada, de lamel·les de compòsit (WPC).
Revestiment exterior de façana ventilada, de lamel·les de compòsit (WPC), de 3000x150x15 mm, compostes per material termoplàstic i fibres vegetals amb reforç mineral, acabat imitació fusta de noguer; col·locació a trencajunt amb cargols d'acer inoxidable A2, sobre subestructura suport d'aliatge d'alumini EN AW-6060 T6. Inclús tirafons i ancoratges mecànics d'expansió d'acer inoxidable A2, per a la fixació de la subestructura suport.
Criteri de valoració econòmica: El preu no inclou l'aïllament tèrmic ni la resolució de punts singulars.
Inclou: Neteja i preparació de la superfície suport. Replanteig de les juntes de dilatació i draps de treball. Replanteig de l'especejament del revestiment i dels punts d'ancoratge de la subestructura suport. Fixació de la subestructura suport al full principal i al forjat. Preparació del revestiment. Col·locació de les lamel·les de la primera filada. Fixació dels clips als perfils. Col·locació i fixació de les successives filades. Realització de tots els treballs necessaris per a la resolució dels buits.
Criteri d'amidament de projecte: Superfície mesurada segons documentació gràfica de Projecte, sense deduir forats menors de 1 m², deduint el 50% dels buits entre 1 i 2 m² i el 100% dels buits majors de 2 m², afegint a canvi, en aquests últims, la superfície de la part interior del buit, corresponent al desenvolupament de brancals i llindes. En els buits que no es dedueixin, o que es dedueixin parcialment, estan inclosos els treballs de realitzar la superfície interior del buit.
Criteri de mesura d'obra: Es mesurarà la superfície realment executada segons especificacions de Projecte, sense deduir forats menors de 1 m², deduint el 50% dels buits entre 1 i 2 m² i el 100% dels buits majors de 2 m², afegint a canvi, en aquests últims, la superfície de la part interior del buit, corresponent al desenvolupament de brancals i llindes. En els buits que no es dedueixin, o que es dedueixin parcialment, estan inclosos els treballs de realitzar la superfície interior del buit.

| Codi | Ut | Descripció | Rendiment | Preu | Import |
|---|---|---|---|---|---|
| mt12tar010dua | m² | Revestiment exterior per a façana ventilada, de lamel·les de compòsit (WPC), de 3000x150x15 mm, compostes per material termoplàstic i fibres vegetals amb reforç mineral, acabat imitació fusta de noguer; Euroclasse Bfl, s1 de reacció al foc; col·locació a trencajunt; amb cargols d'acer inoxidable A2 per a la fixació del revestiment a la subestructura suport. (material) | 1.000 | 75.69 | 75.69 |
| mt19tar010a | m² | Subestructura suport per a la sustentació d'el revestiment exterior, de lamel·les de compòsit (WPC), regulable en els eixos vertical i horitzontal, formada per perfils verticals i perfil superior horitzontal, d'alumini extrudit d'aliatge 6060 amb tractament tèrmic T6, acabat lacat, color negre; esquadres de càrrega i esquadres de recolzament; clips de poliamida reforçada amb fibra de vidre; amb tirafons d'acer inoxidable A2 i tacs de niló per a la fixació dels perfils al full principal i ancoratges mecànics d'expansió, d'acer inoxidable A2 per a la fixació dels perfils al forjat. (material) | 1.000 | 39.34 | 39.34 |
| op00ato010 |  | Tornavís. | 1.000 | 0.00 | 0.00 |
| mo052 | h | Oficial 1ª muntador de sistemes de façanes prefabricades. (mà d'obra) | 1.044 | 32.93 | 34.38 |
| mo099 | h | Ajudant muntador de sistemes de façanes prefabricades. (mà d'obra) | 1.044 | 28.37 | 29.62 |
| % | % | Costos directes complementaris | 3 % | 179.03 | 5.37 |
|  |  | Costos directes |  |  | 184.40 |
