# Barana de vidre. Sistema "CORTIZO"

- Propietat de l'arxiu: CYPE INGENIEROS, S.A.
- Format: FIEBDC-3/2002
- Divisa: EUR
- Costos indirectes: 3.00 %
- IVA: 21.00 %

## F Façanes i particions

### FD Defenses

#### FDY Sistemes de baranes de vidre

**FDY030** m Barana de vidre. Sistema "CORTIZO".
Sistema de barana de vidre View Crystal "CORTIZO", sense passamans, format per perfil continu en "U" d'aliatge d'alumini 6063 T6, acabat anoditzat amb el segell EWAA-EURAS, que garanteix el gruix i la qualitat del procés d'anoditzat, provat per a una càrrega de 0,8 kN/m aplicada sobre la vora superior del vidre segons CTE DB SE-AE, d'altura màxima 110 cm, per a vidre trempat laminar de seguretat, compost per dues llunes de 6 mm d'espessor, unides mitjançant dues làmines incolores de butiral de polivinil, de 0,38 mm d'espessor cadascuna. Inclús ancoratge mecànic d'expansió d'acer zincat per a la fixació sobre la cara superior del forjat.
Inclou: Marcat dels punts de fixació. Aplomat i anivellació. Fixació dels ancoratges. Muntatge d'elements complementaris.
Criteri d'amidament de projecte: Longitud mesurada a eixos, segons documentació gràfica de Projecte.
Criteri de mesura d'obra: Es mesurarà a eixos, la longitud realment executada segons especificacions de Projecte.

| Codi | Ut | Descripció | Rendiment | Preu | Import |
|---|---|---|---|---|---|
| mt25dbc100aa | m | Sistema de barana de vidre View Crystal "CORTIZO", sense passamans, format per perfil continu en "U" d'aliatge d'alumini 6063 T6, acabat anoditzat amb el segell EWAA-EURAS, que garanteix el gruix i la qualitat del procés de anoditzat, provat per a una càrrega de 0,8 kN/m aplicada sobre la vora superior del vidre segons CTE DB SE-AE, amb tascons i falques de goma per a la subjecció del vidre i ancoratge mecànic d'expansió d'acer zincat, d'alta resistència, per a la fixació sobre la cara superior del forjat. (material) | 1.000 | 103.00 | 103.00 |
| mt21ves015b | m² | Vidre trempat laminar de seguretat, compost per dues llunes de 6 mm d'espessor, unides mitjançant dues làmines incolores de butiral de polivinil, de 0,38 mm d'espessor cadascuna. Segons UNE-EN ISO 12543-2, UNE-EN 14449 i UNE-EN 12150-1 (material) | 1.100 | 125.00 | 137.50 |
| op00ato010 |  | Tornavís. | 1.000 | 0.00 | 0.00 |
| mo011 | h | Oficial 1ª muntador. (mà d'obra) | 1.814 | 30.63 | 55.56 |
| mo080 | h | Ajudant muntador. (mà d'obra) | 1.814 | 26.39 | 47.87 |
| % | % | Costos directes complementaris | 2 % | 343.93 | 6.88 |
|  |  | Costos directes |  |  | 350.81 |
