# Acabat decoratiu, de xapa perforada d'acer galvanitzat

- Propietat de l'arxiu: CYPE INGENIEROS, S.A.
- Format: FIEBDC-3/2002
- Divisa: EUR
- Costos indirectes: 3.00 %
- IVA: 21.00 %

## H Acabaments i ajudes

### HR Acabats de façana

#### HRA D'acer galvanitzat

**HRA200** m² Acabat decoratiu, de xapa perforada d'acer galvanitzat.
Acabat decoratiu, de xapa perforada d'acer galvanitzat, amb perforacions rodones a portell 60°, R2 T3, de 2 mm de diàmetre i 3 mm de distància entre centres de dues perforacions contigües, de 1 mm d'espessor i amb un 40% de la superfície perforada; fixació a estructura metàl·lica mitjançant soldadura en tot el seu perímetre.
Inclou: Replanteig de les peces. Tall de les peces. Col·locació, aplomat, anivellació i alineació. Resolució de trobades i de punts singulars.
Criteri d'amidament de projecte: Superfície mesurada segons documentació gràfica de Projecte.
Criteri de mesura d'obra: Es mesurarà la superfície realment executada segons especificacions de Projecte.

| Codi | Ut | Descripció | Rendiment | Preu | Import |
|---|---|---|---|---|---|
| mt26aha020aa | m² | Xapa perforada d'acer galvanitzat, amb perforacions rodones a portell 60°, R2 T3, de 2 mm de diàmetre i 3 mm de distància entre centres de dues perforacions contigües, de 1 mm d'espessor i amb un 40% de la superfície perforada. (material) | 1.000 | 37.25 | 37.25 |
| mq08sol020 | h | Equip i elements auxiliars per soldadura elèctrica. (maquinària) | 1.000 | 3.42 | 3.42 |
| mo018 | h | Oficial 1ª serraller. (mà d'obra) | 0.120 | 28.86 | 3.46 |
| mo059 | h | Ajudant serraller. (mà d'obra) | 0.120 | 25.36 | 3.04 |
| % | % | Costos directes complementaris | 2 % | 47.17 | 0.94 |
|  |  | Costos directes |  |  | 48.11 |
